# LV Freianlagen Bürgerhaus Weeze
Angebotsaufforderung (GAEB 90, DA83)
DV-Nummer: 16.03.1
Währung: EUR
Auftraggeber: Gemeinde Weeze, Cyriakusplatz 13 - 14, 47652 Weeze,

## Zusätzlicher Text
Allgemeine Vorbemerkungen

Situation und Erschließung

1. Grundstück, Lage und Besonderheiten:
Weeze, Bahnstraße

2. Funktion der Gebäude:
Bürgerhaus mit Park

Der Zugang zur Unterführung muß während der Bauarbeiten sichergestellt
werden.
Hierzu sind die Arbeiten in diesem Bereich abschnittsweise auszuführen.
Die Zufahrt zum Parkplatz ist gleichzeitig die Rettungszufahrt zum
Jugendheim. Die Zufahrt für Rettungsfahrzeuge ist sicherzustellen. Die
Baustellenabsicherung ist mit der Feuerwehr abzustimmen inkl. der
Übergabe der Schlüssel für die Vorhängeschlösser.

3. Leistungen:
Landschaftsbauarbeiten:
- Landschaftsbauarbeiten gem. DIN 18320
- Wegebau gem. FLL  ZTV-Wegebau für den Bau von Wegen und Plätzen
außerhalb von Flächen des Straßenverkehrs
- Fassadenanschlüsse gem. FLL Empfehlung für Planung, Bau und
Instandhaltung der Übergangsbereiche von Freiflächen zu Gebäuden

- die Leistung ist gemäß deutschem Werkvertragsrecht auszuführen

4. Termine:
Bauzeit: Fertigstellung xx.KW

5. Auskünfte:
Büro Parade Architekten GmbH
SaarwerdenStr. 8
40547 Düsseldorf
Tel.: 0211-95496-0
Fax: 0211-95496-11

6. Vorschriften und Anweisungen:
Den Vorschriften, Anweisungen und Anordnungen der zuständigen
Unfallverhütungsvorschriften, Berufsgenossenschaften und Behörden ist
unbedingt Folge zu Leisten. Dies betrifft auch die erforderlichen
Baustellenabsperrungen und Verkehrssicherungen.

7. Vergabegrundlage:
VOB und die geltenden DIN-Normen. Die Abrechnung erfolgt nach Aufmaß mit
festen Massen. Abschlagszahlungen sind mit steigendem Aufmaß zu
erstellen. Abrechnungsgrenzen lotrecht zum Oberflächenwechsel.

8. Altlasten:
Bei Verdacht von angetroffenen kontaminierten Materialien, sind die
Arbeiten sofort in diesem Bereich
einzustellen und ist die örtliche Bauleitung unverzüglich schriftlich zu
informieren.

9. Umweltverträglichkeit:
Der Einsatz von chemischen Unkrautbekämpfungsmitteln ist nicht
gestattet. Grundsätzlich sind Materialien zu verwenden, die keine
umweltbelastenden Substanzen absondern. Dies gilt insbesondere für
Mulchmaterialien.

10. Bauzeitenplan:
Der AN hat vor Baubeginn in Abstimmung mit dem AG und auf Basis des
allgemeinen Bauzeitenplanes einen verbindlichen Terminplan, als
Balkenterminplan (Wochen), in 3-facher Ausfertigung dem AG zu übergeben.
Der Endtermin bleibt hierbei bindend.

9. Bauberatungen:
Der verantwortliche Bauleiter des AN hat an den regelmäßig
stattfindenden  Baustellen- und Koordinierungsgesprächen mit den
Beteiligten und der Bauleitung teilzunehmen.

10. Tagesberichte:
Der Bauleitung sind die Tagesberichte 1-fach und die Lieferscheine
sämtlicher Materialien in 2-facher Ausfertigung wöchentlich zur
Unterschrift vorzulegen. Auf Verlangen sind sie täglich vorzulegen.

11. Abrechnung/ Bestandspläne:
Bei der Bauabrechnung müssen die Richtlinien der elektronischen
Bauabrechnung eingehalten werden. Dementsprechend müssen die
Abrechnungsprogramme eine REB- Zertifizierung vorweisen. Alle
Flächenaufmaße, Erdmassenberechnungen und Leitungsführungen sind als
elektrooptisches Aufmaß und in einem Gesamtplan vorzulegen.
Die Mengenermittlung für die Abrechnung von Stoffen erfolgt nach
Lieferscheinen, Original- Wiegekarten, Auf- und Abtragsprofilen und
einem durch den AN zu erstellenden Soll- Ist-Vergleich.  Nach Abschluss
der Messung und Erstellung sind die Messdaten kostenfrei in digitaler
Form und als Plott zu übergeben.  Für Abschlagsrechnungen sind
Einzelaufmaßblätter zulässig.

12. Baustelleneinrichtung:
Die Baustelleneinrichtung ist laut VOB eine Nebenleistung und ist in die
Einzelpositionen mit einzukalkulieren. Lagerflächen außerhalb der
auszubauenden Flächen stehen nicht zur Verfügung.
Schäden an den zu erhaltenden Flächen sind zu vermeiden.
Die vom AN beanspruchten Flächen außerhalb der herzustellenden
Leistungen sowie durch den AN bedingte Schäden an Belägen und
Vegetatinsflächen etc. sind zu Lasten des AN in den Urzustand zurück zu
versetzen bzw. instand zu setzen.

13. Bauablauf:
Ablauf der Arbeiten gemäß Bauzeitenplan.Dieser Bauzeitenplan wird zum
Vertragsbestandteil. Es dürfen ausschließlich Maschinen und Geräte zum
Einsatz kommen, die den Vorschriften zum Schutz gegen Baulärm und den
Bestimmungen des Immissionschutzes entsprechen.

Nach Zuschlagserteilung werden dem Auftraggeber alle vorhandenen
Ausführungspläne übergeben. Er hat sie auf Richtigkeit und
Übereinstimmung zu überprüfen. Die Absteckung und Sicherung sämtlicher
Bauwerksstoffe gehören zu den Leistungen des Unternehmers.
Die Verdichtung des Erdplanums hat entsprechend den Angaben der ZTVE-StB
zu erfolgen.

14. Ortsbesichtigung:
Vor Abgabe des Angebotes wird dem AN empfohlen, das beschriebene Gelände
zu besichtigen und sich ein genaues Bild über den Umfang der zu
erbringenden Leistungen zu machen.

15. Fachbauleitererklärung:
Der verantwortlichen, deutschsprachigen Bauleiter ist innerhalb einer
Woche nach Auftragserteilung laut  Bauordnung NW (§ 58) schriftlich für
sämtliche Arbeiten zu benennen

Ein Wechsel in der Person des hier benannten Bauleiters werde ich dem
Bauherren und dessen bauüberwachenden Architekten/Ingenieur rechtzeitig
schriftlich mitteilen.

16. Erdarbeiten:
Bei nassem Boden oder Regenwetter sind die vegetationtechnischen
Bodenarbeiten zu unterbrechen, bis eine Bearbeitung möglich ist.
Eventuell vorhandene Vegetation ist entsprechend
DIN 18920 zu schützen.

17. Einholung von Informationen und Erlaubnissen:
Der AN hat sich vor Ausführung der Arbeiten über die Lage von Leitungen,
Kabeln, Dränen, Kanälen u. ä. bei den Versorgungsträgern zu informieren.
Als Tragschichtmaterial wird vom Ausschreibenden grundsätzlich RCL-
Material ausgeschlossen. Sollte der AN jedoch RCL verwenden wollen, so
ist bereits mit der Abgabe des Angebotes die "Wasserrechtliche
Erlaubnis" bei den zuständigen Stellen einzuholen und dem Angebot im
Original inkl. der Zertifizierung des vorgesehenen Materials beizufügen.

19. Abfallentsorgung:
Gemäß DIN 18299 ist die Abfallbeseitigung eine Nebenleistung.
Auf die gesetzlichen Pflichten zur Vermeidung und Verwertung wird
hingewiesen.
Bei der Bauausführung und Pflege anfallende Stoffe siond auf eine vom AN
zu wählende Deponie oder Recyclinganlage zu entsorgen.
Der Nachweis der ordnungsgemäßen Entsorgung ist vom AN zu erbringen. Die
Transportkosten und Deponiegebühren sind in die jeweiligen
Einheitspreise einzukalkulieren.

20. Stundenlohnarbeiten:
Die aufgeführten Tagelohnarbeiten dürfen nur bei Aufforderung durch die
örtliche Bauleitung ausgeführt werden. Tagelohnzettel / Stundennachweise
sind der Bauleitung für jeden Tag separat aufgeführt innerhalb von 3
Werktagen unaufgefordert zur Anerkennung vorzulegen. Später vorgelegte
Nachweise können von der BL zurückgewiesen werden.

22. Haftpflichtversicherung
Der Unternehmer hat vor Beginn der Arbeiten den Nachweis einer
ausreichenden Haftpflichtversicherung zu erbringen.

23. Eigenüberwachungsprüfungen und Kontrollprüfungen:
Erforderliche Baustoffprüfungen sind vom AN eigenverantwortlich
durchzuführen und dem Planungsbüro ohne gesonderte Aufforderung
vorzulegen.

Der AN hat alle vorgeschriebenen Eigenüberwachungsprüfungen auf seine
Kosten durchzuführen.

Der AN hat den geforderten Verdichtungsgrad, das geforderte
Verformungsmodul oder die aufgrund von Probeverdichtungen mit dem AG
vereinbarten Werte nachzuweisen.
Die in den Technischen Vorschriften (ZTVE-StB und ZTVT-StB) für die
Hinterfüllung, den Untergrund und die ungebundenen und ggf. gebundenen
Tragschichten als Eignungsprüfung geforderten Nachweise der erzielten
Verdichtung sind dem AG mit den dazugehörigen Versuchsprotokollen
unverzüglich nach Durchführung der Versuche zu übergeben. Die Standorte
der durchgeführten Versuche sind in einer Übersichtsskizze einzutragen.

## Landschaftsgärtnerische Arbeiten
Datum: 01.12.16

### Titel 01 Titel 1 : Vorbereitende Arbeiten

**01.1 Baustellenabsicherung**
Baustellenabsicherung gemäß der vom AN einzuholenden
verkehrsrechtlicher Anordnung der Stadt Weeze für die
Querung des Geh- + Radweges einrichten und für die
bauzeit vorhalten, unterhalten und nach Fertigstellung
abbauen,
einschließlich anfallender Gebühren.

Zu verwenden sind nur vollreflektierende Schilder sowie
zugelassene Lampen, Markierungsmaterialien und
Sperrgeräte. Einzurechnen sind die Betriebs- und
Repararurkosten, für die Überwachung der Absperrung,
Beschilderung, Beleuchtung und alle erforderlichen
Materiallieferungen sowie die Verkehrsregelung in
Einzelfällen.
Menge: 1,000 Psch
Zuordnung: 211

**01.2 Bauzaun**
Bauzaun, Höhe 2.50 m herstellen
und für die Dauer der vertraglichen Ausführungszeit
vorhalten und mit dem Baufortschritt versetzen
im Anschluß an die Arbeiten entfernen

Der Bauzaun darf keinerlei überstehende Drähte
aufweisen.
Menge: 170,000 m
Zuordnung: 211

**01.3 Stabgitterzaunzaun aufnehmen und zwischenlagern**
Stabgitterzaunzaun aufnehmen und zwischenlagern
vorh. Pfosten aus Stahl
Zaunhöhe ca. 2,00 m
inkl. Ausbau / Aufbruch der
Betonfundamente
anfallende Stoffe der Fundamente laden und auf eine
zugelassene Deponie transportieren und fachgerecht
entsorgen. Die Gebühren der Entsorgung sind in den EP
einzukalkulieren und werden nicht gesondert vergütet.
AbfallschlüsselNummer:
17 01 01 (Beton)
Menge: 45,000 m
Zuordnung: 212

**01.4 Stabgitterzaunzaun Ballfangzaun Teilabschnitt aufnehmen**
Stabgitterzaunzaun Ballfangzaun Teilabschnitt aufnehmen
und zwischenlagern
vorh. Pfosten aus Stahl
Zaunhöhe ca. 5,00 m
inkl. Ausbau / Aufbruch der
Betonfundamente
anfallende Stoffe der Fundamente laden und auf eine
zugelassene Deponie transportieren und fachgerecht
entsorgen. Die Gebühren der Entsorgung sind in den EP
einzukalkulieren und werden nicht gesondert vergütet.
AbfallschlüsselNummer:
17 01 01 (Beton)
Menge: 10,000 m
Zuordnung: 212

**01.5 Tor, zweiflügelig**
Tor
zweiflügelig, inkl. Feststeller
lichte Durchgangsbreite 'ca. 3,00 bis 3,50 m
vorhanden, aus Fundamenten lösen und
zwischenlagern
inkl. Ausbau / Aufbruch der
Betonfundamente
anfallende Stoffe der Fundamente laden und auf eine
zugelassene Deponie transportieren und fachgerecht
entsorgen. Die Gebühren der Entsorgung sind in den EP
einzukalkulieren und werden nicht gesondert vergütet.
AbfallschlüsselNummer:
17 01 01 (Beton)
Menge: 1,000 St
Zuordnung: 212

**01.6 Baufeld abräumen von Steinen, Eisen, Kunststoffen,**
Steinen, Eisen, Kunststoffen, Schutt und Unrat
vom Baufeld und aus Bodenaufschüttungen aufsammeln,
anfallende Stoffe  laden und auf eine zugelassene
Deponie transportieren und fachgerecht entsorgen. Die
Gebühren der Entsorgung sind in den EP einzukalkulieren
und werden nicht gesondert vergütet.

Entsorgungsnachweis ist der Abrechnung als Nachweis
beizufügen
Abrechnung nach Aufmaß Entsorgungscontainer
AbfallschlüsselNummer:
15 01 06 (gemischte Verpackungen)
17 01 01 (Beton)
17 01 07 (Gemische aus Beton,Ziegeln, Fliesen und
Keramik)
17 02 01 (Holz)
17 02 03 (Kunststoff)
17 04 05 (Eisen und Stahl)
Menge: 5,000 m3
Zuordnung: 219

**01.7 Ausstattungsgegenstände aufnehmen und entsorgen**
Ausstattungsgegenstände aufnehmen und entsorgen
Ausfuehrung mit  Punktfundamenten
Bänke aus Holz mit Beton- bzw.
Stahlunterkonstruktion: 8 Stück
Abfallbehälter aus Stahlblech: 3 Stück
inkl. Ausbau / Aufbruch der
Betonfundamente
Stoffe laden und auf eine zugelassene Deponie
transportieren und fachgerecht entsorgen. Die Gebühren
der Entsorgung sind in den EP einzukalkulieren und
werden nicht gesondert vergütet.
AbfallschlüsselNummer:

17 01 01 (Beton)
17 02 01 (Holz)
17 04 05 (Eisen und Stahl)
Menge: 1,000 Psch
Zuordnung: 212

**01.8 Wartehalle aus Stahlblech aufnehmen und entsorgen**
Wartehalle aus Stahlblech aufnehmen und entsorgen
Ausfuehrung mit  Punktfundamenten
Abmessung Grundfläche ca. 2,00 x 4,00m
Höhe ca. 2,50m
inkl. Ausbau / Aufbruch der
Betonfundamente
Stoffe laden und auf eine zugelassene Deponie
transportieren und fachgerecht entsorgen. Die Gebühren
der Entsorgung sind in den EP einzukalkulieren und
werden nicht gesondert vergütet.
AbfallschlüsselNummer:

17 01 01 (Beton)
17 04 05 (Eisen und Stahl)
Menge: 1,000 Stk
Zuordnung: 212

**01.9 Ausstattungsgegenstände aufnehmen und zwischenlagern**
Ausstattungsgegenstände aufnehmen und zwischenlagern
Ausfuehrung mit  Punktfundamenten
Fahrradanlehnbügel: 8 Stück
Schilderpfosten: 3 Stück
Poller Durchmesser ca. 10 cm: 10 Stück
Barrieren: 2 Stück
inkl. Ausbau / Aufbruch der
Betonfundamente
Stoffe laden und auf eine zugelassene Deponie
transportieren und fachgerecht entsorgen. Die Gebühren
der Entsorgung sind in den EP einzukalkulieren und
werden nicht gesondert vergütet.
AbfallschlüsselNummer:

17 01 01 (Beton)
Menge: 1,000 Psch
Zuordnung: 212

**01.10 Infotafeln aufnehmen und zwischenlagern**
Infotafeln  aufnehmen und zwischenlagern
Ausfuehrung mit  Punktfundamenten
inkl. Ausbau / Aufbruch der
Betonfundamente
Stoffe laden und auf eine zugelassene Deponie
transportieren und fachgerecht entsorgen. Die Gebühren
der Entsorgung sind in den EP einzukalkulieren und
werden nicht gesondert vergütet.
AbfallschlüsselNummer:

17 01 01 (Beton)
Menge: 2,000 Stk
Zuordnung: 212

**01.11 Flächiger Bestand Höhe bis 3,00m roden**
Flächiger zusammenhängender Bestand Unterwuchs roden
Bewuchsbreite flächig,
Bewuchshöhe bis 3,00 m
Art des Aufwuchses: Sträucher
anfallendes Material laden und auf eine zugelassene
Deponie transportieren und fachgerecht entsorgen. Die
Gebühren der Entsorgung sind in den EP einzukalkulieren
und werden nicht gesondert vergütet.
AbfallschlüsselNummer:

17 05 04 (Boden und Steine)
20 02 01 (biologisch abbaubare Abfälle)
Menge: 150,000 m2
Zuordnung: 219

**01.12 Klinkermauer schneiden**
Klinkermauer mit Naßschneidegerät geradlinig
schneiden, Schnittiefe ca. 60 cm.
Mauerhöhe ca. 1,80 m
Menge: 1,000 Stk
Zuordnung: 212

**01.13 Klinkermauer abbrechen**
Klinkermauer abbrechen
inkl. der Mauerabdeckung aus Waschbeton
und Fundamente
ohne Armierung
abbrechen
Mauerhöhe ca 1,80
Mauerbreite ca. 60 cm
anfallendes Material laden und auf eine zugelassene
Deponie transportieren und fachgerecht entsorgen. Die
Gebühren der Entsorgung sind in den EP einzukalkulieren
und werden nicht gesondert vergütet.
AbfallschlüsselNummer:
17 01 01 (Beton)
17 01 07 (Gemische aus Beton,Ziegeln, Fliesen und
Keramik)
Menge: 8,000 m3
Zuordnung: 212

**01.14 Tiefbordstein der Belagsflächen aufbrechen**
Tiefbordstein der Belagsflächen
Stärke ca. 8 cm
inkl. Schulterstütze aufbrechen
Stoffe laden und auf eine zugelassene Deponie
transportieren und fachgerecht entsorgen. Die Gebühren
der Entsorgung sind in den EP einzukalkulieren und
werden nicht gesondert vergütet.
AbfallschlüsselNummer:

17 01 01 (Beton)
Menge: 155,000 m
Zuordnung: 212

**01.15 Basament Pflaster aufbrechen und entsorgen**
Basament Pflaster aufbrechen und entsorgen
in Plätzen,
2-reihig
Bettung Beton
Fugenfüllung aus Sand.
ungeeignete Stoffe laden und auf eine zugelassene
Deponie transportieren und fachgerecht entsorgen. Die
Gebühren der Entsorgung sind in den EP einzukalkulieren
und werden nicht gesondert vergütet.
AbfallschlüsselNummer:

17 01 01 (Beton)
Menge: 30,000 m
Zuordnung: 212

**01.16 Binder der WGB Flächen**
Binder der WGB Flächen
Abmessung ca. 10 x 20 x 8 cm
aus Klinke bzw. Beton
inkl. Schulterstütze aufbrechen
Stoffe laden und auf eine zugelassene Deponie
transportieren und fachgerecht entsorgen. Die Gebühren
der Entsorgung sind in den EP einzukalkulieren und
werden nicht gesondert vergütet.
AbfallschlüsselNummer:

17 01 01 (Beton)
Menge: 335,000 m
Zuordnung: 212

**01.17 Rasengittersteine in Teilflächen aufbrechen**
Rasengittersteine in Teilflächen aufbrechen
und entsorgen
in Plätzen, Bettung Sand bzw. Brechsand
Verfüllung aus Sand/Oberbodengemisch.
ungeeignete und überschüssige Stoffe laden und auf eine
zugelassene Deponie transportieren und fachgerecht
entsorgen. Die Gebühren der Entsorgung sind in den EP
einzukalkulieren und werden nicht gesondert vergütet.
AbfallschlüsselNummer:

17 01 01 (Beton)
17 05 04 (Boden und Steine)
20 02 01 (biologisch abbaubare Abfälle)
Menge: 90,000 m2
Zuordnung: 212

**01.18 Plattenbelag aufbrechen und entsorgen**
Plattenbelag in Teilflächen aufbrechen und entsorgen
in Plätzen, Bettung Sand bzw. in Mörtel
Fugenfüllung aus Sand.
ungeeignete Stoffe laden und auf eine zugelassene
Deponie transportieren und fachgerecht entsorgen. Die
Gebühren der Entsorgung sind in den EP einzukalkulieren
und werden nicht gesondert vergütet.
AbfallschlüsselNummer:

17 01 01 (Beton)
Menge: 90,000 m2
Zuordnung: 212

**01.19 SF Pflaster Gehweg an Bedarfshaltestelle**
SF Pflaster Gehweg an Bedarfshaltestelle
aufbrechen und entsorgen
in Plätzen, Bettung Sand bzw. in Mörtel
Fugenfüllung aus Sand.
ungeeignete Stoffe laden und auf eine zugelassene
Deponie transportieren und fachgerecht entsorgen. Die
Gebühren der Entsorgung sind in den EP einzukalkulieren
und werden nicht gesondert vergütet.
AbfallschlüsselNummer:

17 01 01 (Beton)
Menge: 150,000 m2
Zuordnung: 212

**01.20 Rechteck Pflaster aufbrechen und entsorgen**
Rechteck Pflaster in Teilflächen
aufbrechen und entsorgen
in Plätzen, Bettung Sand bzw. in Mörtel
Fugenfüllung aus Sand.
ungeeignete Stoffe laden und auf eine zugelassene
Deponie transportieren und fachgerecht entsorgen. Die
Gebühren der Entsorgung sind in den EP einzukalkulieren
und werden nicht gesondert vergütet.
AbfallschlüsselNummer:

17 01 01 (Beton)
Menge: 125,000 m2
Zuordnung: 212

**01.21 Treppenstufen aufbrechen und entsorgen**
Treppenstufen aufbrechen und entsorgen
versetzt in Beton
Fugenfüllung aus Sand.
ungeeignete Stoffe laden und auf eine zugelassene
Deponie transportieren und fachgerecht entsorgen. Die
Gebühren der Entsorgung sind in den EP einzukalkulieren
und werden nicht gesondert vergütet.
AbfallschlüsselNummer:

17 01 01 (Beton)
Menge: 4,500 m
Zuordnung: 212

**01.22 Klinkerpflaster aufnehmen und entsogen**
Klinkerpflaster  aufnehmen und entsogen
in Plätzen, Bettung Sand bzw. in Mörtel
Fugenfüllung aus Sand.
Ungeeignete Stoffe laden und auf eine zugelassene
Deponie transportieren und fachgerecht entsorgen. Die
Gebühren der Entsorgung sind in den EP einzukalkulieren
und werden nicht gesondert vergütet.
AbfallschlüsselNummer:
17 01 01 (Beton)
17 01 07 (Gemische aus Beton,Ziegeln, Fliesen und
Keramik)
Menge: 180,000 m2

**01.23 Klinkerpflaster aufnehmen und zwischenlagern**
Klinkerpflaster vorhanden aufnehmen,
Pflaster säubern und zur Wiederverwendung
zwischenlagern
in Plätzen, Bettung Sand bzw. in Mörtel
Fugenfüllung aus Sand.
Ungeeignete Stoffe laden und auf eine zugelassene
Deponie transportieren und fachgerecht entsorgen. Die
Gebühren der Entsorgung sind in den EP einzukalkulieren
und werden nicht gesondert vergütet.
Menge: 20,000 m2
Zuordnung: 212

**01.24 Betonpflaster aufnehmen und zwischenlagern**
Betonpflaster  vorhanden aufnehmen,
Pflaster säubern und zur Wiederverwendung
zwischenlagern
in Plätzen, Bettung Sand bzw. in Mörtel
Fugenfüllung aus Sand.
Zur Verwendung in der Anlieferung und bei den
Pflasterstreifen der Behindertenstellplätze
Ungeeignete Stoffe laden und auf eine zugelassene
Deponie transportieren und fachgerecht entsorgen. Die
Gebühren der Entsorgung sind in den EP einzukalkulieren
und werden nicht gesondert vergütet.
Menge: 180,000 m2
Zuordnung: 212

**01.25 wassergeb. Wege profilgerecht aufnehmen und entsorgen**
wassergebundene Wege profilgerecht aufnehmen und
entsorgen
Abtragshöhe  0,10 m.
Ungeeignete Stoffe laden und auf eine zugelassene
Deponie transportieren und fachgerecht entsorgen. Die
Gebühren der Entsorgung sind in den EP einzukalkulieren
und werden nicht gesondert vergütet.
Menge: 50,000 m3

**01.26 wassergeb. Wege profilgerecht aufnehmen und einbauen**
wassergebundene Wege profilgerecht aufnehmen
Abtragshöhe  0,30 m.
und als Frostschutzschicht der neuen Parkwege einbauen

Mengenermittlung nach Abtragsprofil.
Menge: 160,000 m3
Zuordnung: 212

**01.27 Revisionsschachtabdeckung sichern**
vorhandene Revisionsschachtabdeckung während der
Ausführungsarbeiten  sichern
Menge: 3,000 Stk
Zuordnung: 211

**01.28 Schieberkappen sichern**
vorhandene Schieberkappen während der
Ausführungsarbeiten sichern
Menge: 2,000 Stk
Zuordnung: 211

**01.29 Straßeneinlauf aufnehmen und entsorgen**
Betonteile für Straßenablauf,
ohne Schlammraum,
DIN 4052
einschl. Abdeckung und Schlammeimer aufnehmen,
Entwässerungsanschluß für geänderte Entwässerung
sichern
Stoffe gemäß Europäischer Abfallverzeichnis-Verordnung
aufnehmen, laden und auf eine zugelassene Deponie
transportieren und fachgerecht entsorgen. Die Gebühren
der Entsorgung sind in den EP einzukalkulieren und
werden nicht gesondert vergütet.
AbfallschlüsselNummer:

17 01 01 (Beton)
17 02 03 (Kunststoff)
17 04 05 (Eisen und Stahl)
17 05 04 (Boden und Steine)
Menge: 1,000 Stk

**01.30 Rohrenden verdämmen'**
Rohrenden verdämmen'
mit ca. 300 l  C 8/10 .
Rohrdurchmesser bis DN 200

Stoffe gemäß Europäischer Abfallverzeichnis-Verordnung
aufnehmen, laden und auf eine zugelassene Deponie
transportieren und fachgerecht entsorgen. Die Gebühren
der Entsorgung sind in den EP einzukalkulieren und
werden nicht gesondert vergütet.
AbfallschlüsselNummer:

17 01 01 (Beton)
17 02 03 (Kunststoff)
17 04 05 (Eisen und Stahl)
17 05 04 (Boden und Steine)
Menge: 1,000 Stk
Zuordnung: 231

### Titel 02 Titel 2 : Bodenarbeiten und Rohplanum nach DIN 18300 und ZTVE

*Hinweis*
Vorbemerkungen der Bodenarbeiten:

Alle Erdarbeiten sind gem. DIN 18300 und für die
Vegetationsflächen zusätzlich gem. DIN 18320
auszuführen.
Die Massennachweise sind durch elektonische
Aufmaße zu belegen.

Zusätzlicher Arbeitsraum - z.B. beim Setzen der
Bordsteine etc. - wird beim Bodenaushub nicht gesondert
abgerechnet und ist daher in die entsprechenden
Positionen mit einzukalkulieren. D.h. die
Abrechnungsgrenze ist grundsätzlich die Senkrechte zum
Oberflächenwechsel

**02.1 Rasennarbe abschälen**
Rasennarbe abschälen
mit Rasen bewachsenen Oberboden
abschälen
Schichtstärke ca. 5 cm
Bodengruppe 4 bis 6 lt. DIN 18915
Abrechnung nach Abtragsfläche
Stoffe laden und auf eine zugelassene Deponie
transportieren und fachgerecht entsorgen. Die Gebühren
der Entsorgung sind in den EP einzukalkulieren und
werden nicht gesondert vergütet.
AbfallschlüsselNummer:
17 05 04 (Boden und Steine)
20 02 01 (biologisch abbaubare Abfälle)
Menge: 3650,000 m2
Zuordnung: 511

**02.2 vorhandenen Oberboden aufnehmen und zwischenlagern**
vorhandenen Oberboden unter Schonung der Wurzeln der zu
erhaltenden Bäume aufnehmen und zwischenlagern
Bodenabtrag ca. 20 cm
Menge: 110,000 m3
Zuordnung: 512

**02.3 Zulage für Handarbeit bei Bäumen**
Leistung wie in den Vorpositionen in vollem Wortlaut
beschrieben, jedoch Zulage für Handarbeit im Bereich
der Baumwurzeln
Menge: 30,000 m3
Zuordnung: 512

**02.4 Bodenaushub bis ca. 0,80 m entsorgen**
Bodenaushub in Teilflächen  0,10 m bis ca. 0,80 m
aufnehmen,
Bodenklasse  3 bis 5 DIN 18 300
inkl. der Baustraße
Stoffe gemäß Europäischer Abfallverzeichnis-Verordnung
aufnehmen, laden und auf eine zugelassene Deponie
transportieren und fachgerecht entsorgen. Die Gebühren
der Entsorgung sind in den EP einzukalkulieren und
werden nicht gesondert vergütet.

AbfallschlüsselNummer:
17 05 04 (Boden und Steine)

Abrechnung nach Abtragsprofil
Menge: 1350,000 m3
Zuordnung: 511

**02.5 Bodenaushub für Entw.leitungen inkl.Sandbettung**
Boden für Gräben, Schächte und Leitungen
profilgerecht ausheben und Grabensohle verdichten
Wiederverfüllen und verdichten nach dem Merkblatt für
das Verfüllen von Leitungsgräben,
Aushubtiefe ab Planumsebene bis 1,25 m,
Sohlenbreite der Gräben gem.DIN 4124
Bodenklasse 3 und 5
inkl. der DIN gerechten Sandabdeckung der Leitungen
für Rohrleitungen bis DN 150
Verdrängter Boden laden und auf eine zugelassene
Deponie transportieren und fachgerecht entsorgen. Die
Gebühren der Entsorgung sind in den EP einzukalkulieren
und werden nicht gesondert vergütet.
AbfallschlüsselNummer:
17 05 04 (Boden und Steine)
Menge: 145,000 m
Zuordnung: 541

**02.6 Boden für Erdkabel profilgerecht ausheben**
Boden für Erdkabel profilgerecht ausheben und
Grabensohle verdichten
Wiederverfüllen und verdichten nach dem Merkblatt für
das Verfüllen von Leitungsgräben,
Aushubtiefe ab Planumsebene bis 0,40 m,
Sohlenbreite der Gräben gem.DIN 4124
Bodenklasse 3 und 4.
inkl. der DIN gerechten Sandabdeckung der Erdkabel
Verdrängten Boden laden und auf eine zugelassene
Deponie transportieren und fachgerecht entsorgen. Die
Gebühren der Entsorgung sind in den EP einzukalkulieren
und werden nicht gesondert vergütet.
Menge: 410,000 m
Zuordnung: 546

**02.7 Boden für Kopflöcher**
Boden für Kopflöcher
profilgerecht ausheben und Grabensohle verdichten
Wiederverfüllen und verdichten nach dem Merkblatt für
das Verfüllen von Leitungsgräben,
Aushubtiefe ab Planumsebene bis 1,50 m,
Sohlenbreite der Gräben gem.DIN 4124
Bodenklasse 3 und 5
Verdrängten Boden laden und auf eine zugelassene
Deponie transportieren und fachgerecht entsorgen. Die
Gebühren der Entsorgung sind in den EP einzukalkulieren
und werden nicht gesondert vergütet.
Menge: 5,000 Stk
Zuordnung: 541

**02.8 Zulage für Handarbeit**
Leistung wie in den Vorpositionen in vollem Wortlaut
beschrieben, jedoch Zulage für Handarbeit
Die Handarbeit wird nur für notwendigen  Aushub bis
max. 30 cm an Bauwerken und max. 30 cm über Leitungen
anerkannt.
Menge: 8,000 m3
Zuordnung: 541

**02.9 Sicherung querender Leitungen**
Sicherung von kreuzenden Entwässerungsleitungen bei
Unterfahrungen durch Unterstützung bzw. Verankerung von
oben. Bei Wiederverfüllung fachgerechte Verdichtung und
Wiederherstellung der Sandummantelung.
Alle sich ergebenden Erschwernisse, auch bei der
Verlegung der kreuzenden Leitungen oder Rohre sind in
den Einheitspreis dieser Position mit einzurechnen.
Unter 90 bzw. 135 Grad querende Leitungen im Graben.
Grabenbreite bis ca. 1,50 m.
Menge: 5,000 m
Zuordnung: 541

**02.10 Sicherung Längsrichtung**
Leistung wie zuvor in vollem Wortlaut beschrieben,
jedoch Sicherung von überwiegend in Grabenlängsrichtung
freigelegten Leitungen (schleifende Kreuzung)
Menge: 10,000 m
Zuordnung: 541

### Titel 03 Titel 3 : Entwässerung

*Hinweis*
Besonderer Hinweis:
Vor der Verfüllung der Leitungsgräben, hat der AN die
Bauleitung darüber zu informieren, damit diese eine
Sichtkontrolle durchgeführen kann.
Abdeckungen von vorhandenen Schächten, Schiebern,
Hydranten usw. müssen während der Arbeiten ständig
geschützt und sichtbar abgeflockt sein.
Bei der Abnahme müssen die gesamten
Entwässerungsanlagem gereinigt vorliegen.
Alle Leistungen umfassen die Lieferung der dazughörigen
Stoffe und Bauteile einschl. Transport, Abladen und
Lagern einschl. Einbau auf der Baustelle, wenn im
Leistungsverzeichnis nichts anderes vorgesehen ist.

Abwasserleitungen/ -kanäle
gem. Arbeitsblatt DWA-A 139, DIN EN 1610
Kunststoff-Rohrleitungssysteme
gem. DIN 1852, DIN16961,DIN EN 13476
Schachtteile
gem. DIN 4034-1
Baugruben und Gräben
gem. DIN 4124 und 18303
Erdarbeiten
gem. DIN 18300
Entwässerungskanalarbeiten
gem. DIN 18306

Sowie die Richtlinien und Auflagen der Stadt Köln und
der Stadtentwässerungsbetriebe Köln AöR

**03.1 Entwässerungskanal/-leitung DN 100**
Entwässerungskanal/-leitungnach DIN 4033
aus PVC-U-Rohr mit Steckmuffe DIN 19 534,
DN 100 liefern und als Anschlußleitungen verlegen in Einzellängen
Auflager in nichtbindigem Boden,
Auflagerwinkel 120 Grad,
in vorhandene Gräben
Menge: 95,000 m
Zuordnung: 541

**03.2 Entwässerungskanal/-leitung DN 150**
Entwässerungskanal/-leitungnach DIN 4033
aus PVC-U-Rohr mit Steckmuffe DIN 19 534,
DN 150 liefern und als Anschlußleitungen verlegen in Einzellängen
Auflager in nichtbindigem Boden,
Auflagerwinkel 120 Grad,
in vorhandene Gräben
Menge: 45,000 m
Zuordnung: 541

**03.3 Formstücke in Entwässerungsleitung DN 100**
Formstücke in Entwässerungsleitung DN 100
aus PVC-U-Rohr mit Steckmuffe
wie Bögen, Abzweiger,
Reduzierungen und sonstige einbauen
Menge: 30,000 Stk
Zuordnung: 541

**03.4 Formstücke in Entwässerungsleitung DN 150**
Formstücke in Entwässerungsleitung DN 150
aus PVC-U-Rohr mit Steckmuffe
wie Bögen, Abzweiger,
Reduzierungen und sonstige einbauen
Menge: 15,000 Stk
Zuordnung: 541

**03.5 Kanalanschlüsse herstellen**
Anschluss von Entwässerungskanal/-leitung
aus PVC bis DN 250
an vorh. Schacht
einschl. Herstellen der Anschlussöffnung
einschl. Anschlußstutzen
und der Dichtungsarbeiten,
'incl. aller Nebenarbeiten'
Menge: 2,000 Stk
Zuordnung: 541

**03.6 Absturz gem DWA-M 158 herstellen**
Absturz gem DWA-M 158 herstellen
mit innenliegendem Untersturz, angedübelt für
Hausanschlüsse/Straßenabläufe
Rohre PVC, DN 150 und T-Stück DN 150
Absturzhöhe: bis ca. 3,00m
inkl. aller Befestigungsmaterialien und Formstücke
Menge: 2,000 Stk

**03.7 Fassadenrinne Klasse B, geradlinger Verlauf**
Fassaden- und Terrassenrinne
4mm Drainschlitze zur Fassadenseite gegen
fassadenseitige Staunässe, geschlossenem Rinnenboden
und geschlossen zur Pflasterseite,
werkseitig vormontiertem Rostverriegelungssystem,
einliegender Rost, begeh- und befahrbar
Material: Stahl verzinkt
Baubreite: 12 cm
Bauhöhe: 10 cm
Baulänge: 100 cm
ohne Eigengefälle mit Abdeckung für Belastungsklasse
B 125 nach DIN EN 1433
Abdeckung mit verzinktem Längstabrost
liefern und fachgerecht auf Betonfundament C 16/20
versetzen

Geradliniger Verlauf
Qualitätsvorgabe: Fassadenrinnen von Inotec

Angebotenes Produkt/ Herkunft:

'...................................................'
(vom Bieter einzutragen)

Die Vorlage eines Materialmusters und deren
schriftliche Freigabe durch die BL wird zwingend
vorgeschrieben.
Menge: 15,000 m
Zuordnung: 541

**03.8 Fassadenrinne Klasse B, geschwungener Verlauf**
Leistung wie zuvor in vollem Wortlaut beschrieben,
jedoch geschwungener Verlauf
Herstellung nach örtlichem Aufmaß und
Vorlage eines Verlegeplanes
Länge der Einzelrinne gemäß Achsmaß: 2,40m
Menge: 48,000 m
Zuordnung: 541

**03.9 Paßstücke für Fassadenrinnen**
Leistung wie in den Vorpositionen in vollem Wortlaut
beschrieben, jedoch Herstellung  von Paßstücke
Menge: 6,000 Stk
Zuordnung: 541

**03.10 Herstellung von Gehrungen**
Leistung wie in den Vorpositionen in vollem Wortlaut
beschrieben, jedoch Herstellung  von Gehrungen
Menge: 6,000 Stk

**03.11 Stirnwand zu Fassadenrinnen**
Leistung wie in den Vorpositionen in vollem Wortlaut
beschrieben, jedoch Endstirnwand zur vorgenannten
Entwaesserungsrinnen leifern und einbauen
Menge: 6,000 Stk
Zuordnung: 541

**03.12 Fassadenrinne Klasse A, im Radius von ca. 1,40m**
Leistung wie zuvor in vollem Wortlaut beschrieben,
jedoch im Radius
Abmessung Innenradius ca. 1,40m
Breite:  1,00 m
inkl. 2 Stk Endstirnwand
als Halbkreis in 4 Segmenten
gem. beiliegendem Planausschnitt
Herstellung nach örtlichem Aufmaß.
Menge: 8,500 m
Zuordnung: 541

**03.13 Abläufe zu Fassadenrinne**
Zulage zur Herstellung von senkrechten Abgängen an
Fasadenrinnen zum Anschluss an Grundleitungen DN 100,
inkl. Anschluß an Grundleitung.
2 Stk Abgänge an Fassadenrinne mit geradem Verlauf
1 Stk Abgang an radialer Rinne vor Drehtür.
Menge: 3,000 St
Zuordnung: 541

**03.14 Schlitzrinne für Vorplatz Klasse C**
Schlitzrinne zweiteilig, bestehend aus Ober- und
Unterteil,
Unterteil entsprechend DIN EN 1433 und DIN 19580,
aus frost- und tausalzbeständigem Polymerbeton,
mit integriertem Kantenschutz aus verzinktem Stahl,
mit Sicherheitsfalz auf der Auslaufseite,

Nennweite 10,0 cm,
Baulänge 50,0 cm,
Baubreite  ca. 13,5 cm,
Bauhöhe 15,0cm, als Wasserspiegelgefälle
mit fließoptimiertem V-Querschnitt,

Oberteil als Schlitzrahmen mit seitlichen Schlitz
Stahl tauchverzinkt
für Belastungsklasse C250 nach DIN EN 1433

Baulänge 50,0 cm,
Schlitzhöhe min 10,5 cm,
Schlitzweite ca. 12,5 mm,

mit Führungslaschen am Stoß zur seitlichen
Stabilisierung,
mit verstärkter Oberkante,
mit Einlaufquerschnitt 125cm²/m

liefern und fachgerecht auf Betonfundament C 16/ 20
nach Herstellerangaben versetzen.

Angebotenes Produkt/ Herkunft:

'...................................................'
(vom Bieter einzutragen)
Menge: 40,000 m
Zuordnung: 541

**03.15 Einlaufkasten zu Schlitzrinne**
Leistung wie zuvor in vollem Wortlaut beschrieben,
jedoch Einlaufkasten
Belastungsklasse C 250
nach DIN 19580/EN 1433, CE-konform,
mit verzinkter Stahlzarge
integrierte KG-Muffe DN 150, mit verzinktem
Schmutzfangeimer,
geeignet für beidseitigen Anschluss
Länge 500 mm,
inkl. Revisionsaufsatz für Schlitzabdeckung NW 100,
liefern und fachgerecht an Grundleitung anschließen
und auf Betonfundament C 16/ 20 nach Herstellerangaben
versetzen.
Die Einlaufkästen an den Rinnenenden werden nicht an
die Grundleitung angeschlossen und dienen lediglich als
Spühlöffnung.
Menge: 3,000 St
Zuordnung: 541

**03.16 Zulage für Paßstücke**
Leistung wie in den Vorpositionen in vollem Wortlaut
beschrieben, jedoch Zulage für Paßstücke
Menge: 1,000 Stk
Zuordnung: 541

**03.17 Zulage Stirnwand**
Endstirnwand als Zulage zu vorgenannten
Entwaesserungsrinnen
Nenngroesse 100.
Menge: 2,000 Stk
Zuordnung: 541

**03.18 Hofsinkkasten Klasse C einbauen**
Hofsinkkasten aus Faserbeton
mit Gußrostabdeckung, Kreuzgeschlitzt, Schlitzweite
60/10 mm, Belastungsklasse C 250, mit
Geruchsverschluss, Schlammfang-Eimer und Adapter für
KG-Rohr-Anschluss DN 150, L/B 300x300 mm
nach Herstellerangaben höhengerecht einbauen und an
Grundleitung anschließen
auf Betonfundament C 20 / 25
Ablauf an Leitung anschliessen.

Hersteller/Typ

'...........................................'
vom Bieter einzutragen.
Menge: 2,000 Stk
Zuordnung: 541

**03.19 Hofeinlauf mit runder Gussrostabdeckung Klasse B**
Leistung wie in den Vorpositionen in vollem Wortlaut
beschrieben, jedoch mit runder Gussrostabdeckung
Klasse B 125
Durchmesser ca. 30 cm
Menge: 1,000 Stk

**03.20 Revisionsschacht inkl. Schachtabdeckung einbauen**
Revisionsschacht herstellen
Durchmesser ca. 400mm
für Schmutz- und Regenwasser,
Schachthöhe ca.  1,00 m
Kunststoffschacht,
Material Polypropylen (PP),
wasserdicht,
mit DIBt-Zulassung, bestehend aus:
Schachtunterteil mit strömungsgünstig
ausgeformten Fließgerinne,
3 Zuläufen KG-Muffe DN 150 mit werkseitig
eingelegten Dichtelementen,
alle 3 Zuläufe mit KG- Muffenstopfen,
bei Auslieferung verschlossen,
sowie eine Ablauf SMR -Muffe DN 150,
Hausanschlussschacht liefern,
Schacht fachgerecht nach Planung auf Schottersohle
einbauen.
Schachtabdeckung Klasse B 125, ohne Lüftungsöffnungen
Gussabdeckung Klasse B 125 (Prüfkraft 125 KN)
einschließlich Rahmen und
Betonauflagerring (H = 10 cm) für Schachtrohre DA 400
gemäß Herstellerangaben höhengerecht einbauen
inkl. Anschluß der Grundleitung
Menge: 1,000 Stk

**03.21 Schachtabdeckung höhengerecht anpassen 0 bis 20 cm.**
Schachtabdeckungen höhengerecht anpassen 0 bis 20 cm.
Alle Bauteile aus Beton (Schachtringe, Betonteile von
Einläufen etc.) sind mit Schachtkopfmörtel schnell
zu vermörteln.
Menge: 2,000 Stk
Zuordnung: 541

**03.22 Schachtabdeckung höhengerecht anpassen 10 bis 20 cm.**
Leistung wie in den Vorpositionen in vollem Wortlaut
beschrieben, jedoch Höhenanpassung 10 bis 20 cm
inkl. des notwendigen Aus- und Einbaus des Schachtkonus
inkl. der LIeferungder notwendigen Bauteile aus Beton
Menge: 1,000 Stk
Zuordnung: 541

**03.23 Schieberkappen höhengerecht anpassen 0 - 20 cm**
Schieberkappen höhengerecht anpassen 0 - 20 cm
einschl. Gestänge',
'nach Vorgabe des Versorgungsträgers'.
Menge: 2,000 Stk
Zuordnung: 542

### Titel 04 Titel 4 : Wegebauarbeiten

*Hinweis*
Alle Bordsteine und sonstige Einfassungen die an
angrenzende Einbauten anzupassen sind, sind vor Ort
(durch Naßschnitt) einzukürzen.
Zusätzlicher Arbeitsraum - z.B. beim Setzen der
Bordsteine etc. - wird nicht gesondert abgerechnet und
ist daher in die entsprechenden Positionen mit
einzukalkulieren.

**04.1 Planum herstellen ZTVT-StB**
Planum herstellen  ZTVT-StB
zur Aufnahme 'der Beläge
Auf- und Abtrag bis 5 cm,
zulässige Abweichung von der Nennhöhe +- 2 cm.
Menge: 2750,000 m2
Zuordnung: 523

**04.2 Schlagsondierungen**
Prüfung der Verdichtungen im Untergrund mittels
Schlagsondierung (Künzelstabsondierung). Einschließlich
Sondierungsprotokoll und Dokumentation. Abrechnung pro
Sondierungspunkt. Ausführung mit der leichten Rammsonde
nach DIN 4094. Die Kosten für An- und Abfahrt des
Bodengutachters sowie alle Materialien und
Nebenarbeiten sind einzurechnen. Die Protokolle sind
dem AG auszuhändigen. Die im Rahmen der
Eigenüberwachung geforderten Verdichtungsprüfungen sind
unabhängig von dieser Position durchzuführen.
Menge: 36,000 m
Zuordnung: 523

**04.3 Untergrund verdichten**
Untergrund verdichten,
Verdichtungsgrad DPr 103 %,
Verformungsmodul EV2 mind. 45 MN/m2,
Bodenklasse 3 bis 5.
Menge: 2750,000 m2
Zuordnung: 523

**04.4 Frostschutzschicht in Wegen + Plätzen**
Frostschutzschicht herstellen
gem. TL Sob-StB 04 und ZTV SoB-StB 04
'in Straßen', Plätze + Wege
ohne wassergeb. Wegeflächen und Erfahrungsweg
Verdichtungsgrad
DPr mind. 103 %.
Verformungsmodul EV2 mind. 120 MN/m2,
Hartgesteinschotter - (kein RCL)
Koernung 0/45
Abgerechnet wird nach Auftragsfläche
Schichtdicke 30 cm.
Menge: 2250,000 m2
Zuordnung: 523

**04.5 Schottertragschicht 20 cm**
Schottertragschicht herstellen
gem. TL Sob-StB 04 und ZTV SoB-StB 04
Plätze + Wege
Körnung  0 bis 32 mm,
aus gebrochenen Mineralstoffen,
(kein RCL)
Verdichtungsgrad in der oberen  Schicht
DPr mind. 103 %.
Verformungsmodul EV2 mind. 120 MN/m2,
Schichtdicke 20 cm
Einbau innerhalb von Einfassungen
Menge: 2700,000 m2
Zuordnung: 523

**04.6 Tiefbord einbauen**
Bordsteine aus Beton, einschichtig
DIN EN 1340, Typ DTI
DIN 483
Abmessung 6 x 20 x 100 cm
einschichtig,
zur Randeinfassung mit 4cm Aufkantung
höhen- und fluchtgerecht einbauen
Bettung in Beton C 20/25,
mit abgeschrägter Rückenstütze
Abmessung 30 x 30 cm
Farbe: betongrau
gradlinig
Menge: 130,000 m
Zuordnung: 523

**04.7 Zulage für Einbau im Bogen**
Leistung wie in den Vorpositionen in vollem Wortlaut
beschrieben, jedoch Zulage für Einbau im Bogen
Menge: 10,000 mj
Zuordnung: 523

**04.8 Anschlüße für Borde bis B8**
Anschlüße für Borde bis B8
sauber geschnitten mit Naß-Schneidegerät herstellen.
Mindestlänge Anschlußsteine  20 cm
Menge: 20,000 Stk
Zuordnung: 523

**04.9 Rundbordstein 150/220**
Rundbordsteine aus Beton
Bordstein aus Beton DIN EN 1340, DIN 483 RB
Breite x Höhe x Nennlänge (Rasterlänge)
150 x 220 x 997 mm (100 cm) D I T  Radius 2 cm
Farbe: dunkelgrau
liefern und höhen- und fluchtgerecht mit ca. 3cm
Aufkantung (wie örtlich vorhanden)
im Radius von ca. 14,00 m versetzen
Bettung in Beton C 20/25
Abmessung der Bettung 35 x 20 cm',
mit geschalter Rückenstütze
Fugen verschließen

Die DIN 18 318 und ZTV P-StB sind zu beachten.
Menge: 25,000 m
Zuordnung: 523

**04.10 Zulage für die Herstellung der Anläufe**
Leistung wie zuvor in vollem Wortlaut beschrieben,
jedoch, jedoch Herstellung von Anläufen
Menge: 1,000 Stk
Zuordnung: 523

**04.11 Hochbordstein 150/250**
Bordsteine aus Beton einbauen
DIN 483 A5 (150/250),
Zuschlag 'Basalt,
Bettung in Beton C 20/25
Abmessung der Bettung 35 x 20 cm',
Fugen verschließen
Menge: 70,000 m
Zuordnung: 523

**04.12 Zulage für die Herstellung der Anläufe**
Leistung wie in den Vorpositionen in vollem Wortlaut
beschrieben, jedoch Zulage für die Herstellung  der
Anläufe
Menge: 2,000 Stk
Zuordnung: 523

**04.13 Zulage zur Herstellung von Ecken**
Leistung wie in den Vorpositionen in vollem Wortlaut
beschrieben, jedoch Herstellung von Ecken
Menge: 2,000 Stk
Zuordnung: 523

**04.14 Zulage für den Einbau von Kurvensteinen**
Leistung wie in den Vorpositionen in vollem Wortlaut
beschrieben, jedoch Zulage für den Einbau von
Kurvensteinen
R= 5,00m
Menge: 25,000 m
Zuordnung: 523

**04.15 Betonpflaster zwischengelagert einbauen**
Betonpflaster zwischengelagert einbauen
in Wegen + Plätzen
zur Herstellung der Anlieferung und der Pflasterflächen
der Behindertenstellplätze
Menge: 145,000 m2
Zuordnung: 523

**04.16 Binder als Randeinfassung der Anlieferung**
Pflasterstreifen nach dem Merkblatt fuer die
Herstellung von Betonsteinpflaster,
aus zwischengelagertem Material
'als Randeinfassung mit einseitiger
Betonrückenstütze',
Bettung  Beton C 12/15,
Abmessung der Rückenstütze 20 x 25 cm
Pflasterfugen 'mit Steinbrechsand 0 - 5 mm
einschlämmen'.
Menge: 85,000 m

**04.17 Binder als Randeinfassung radialer Einbau**
Leistung wie in den Vorpositionen in vollem Wortlaut
beschrieben, jedoch Zulage für Binder als Einfassung
radial eingebaut
Radius: ca. 3,00m
Menge: 25,000 m

**04.18 Betonpflaster für Fahrbahn Parkplatz**
Pflasterdecke  gem. ZTVT-StB herstellen
aus Betonpflastersteinen gem. DIN EN 1338 Qualität KDI
Formate: 10 x 20 cm
Pflasterstärke: 8 cm
gefast,
Ausführung in Reihen ohne Kreuzfuge,
Farbe: betongrau
Bettung aus Brechsand-Splitt-Gemisch 0/5,
Dicke 4 cm in verdichtetem Zustand,
Pflasterfugen einschlämmen mit Brechsand,
Menge: 255,000 m2
Zuordnung: 523

**04.19 Binder als Randeinfassung der Fahrbahn Parkplatz**
Pflasterstreifen nach dem Merkblatt fuer die
Herstellung von Betonsteinpflaster,
Format Pflaster: 20 x 10 x 10 cm
Farbe: betongrau
mit umlaufender Fase
'als Randeinfassung mit einseitiger
Betonrückenstütze',
Bettung  Beton C 12/15,
Abmessung der Rückenstütze 20 x 25 cm
Pflasterfugen 'mit Steinbrechsand 0 - 5 mm
einschlämmen'.
Menge: 70,000 m
Zuordnung: 523

**04.20 Pflastersteine aus Beton Farbe rot für Vorplatz**
Pflastersteine aus Beton liefern und mit 5mm Fugen
unter Beachtung der DIN 18 318 und ZTV P-StB
fachgerecht nach Verlegeplan verlegen
Verlegung: Radial in weiten Bögen
Pflastersteine aus Beton gem. DIN EN 1338KDI
feingestrahlte Oberfläche, mit Abstandhalter.
hohe Farbbeständigkeit
durch die Verwendung von farblich abgestimmten
Naturstein-Edelsplitt-Fraktionen.
in den Betonwerkstein integrierter Oberflächenschutz,
zur reduzierte Schmutzaufnahme,
Algen und Moos hemmend,
für überfahrbare Bereiche
Kanten  gefast
ohne Kreuzfuge
Farbe: granitgrau-rötlich
Format: 20 x 10 x 8 cm
Bettung aus Brechsand-Splitt-Gemisch 0/5,
Dicke 4 cm in verdichtetem Zustand,
Pflasterfugen einschlämmen mit Brechsand,

Produktbeispiel: LaLinia der Metten GmbH

Hersteller/Typ

'...........................................'
vom Bieter einzutragen.

Die Vorlage eines Materialmusters und deren
schriftliche Freigabe durch die BL wird zwingend
vorgeschrieben.
Menge: 550,000 m2
Zuordnung: 523

**04.21 Binder als Randeinfassung in Teilbereichen Vorplatz**
Leistung wie in den Vorpositionen in vollem Wortlaut
beschrieben, jedoch Pflasterstreifen nach dem Merkblatt
fuer die Herstellung von Betonsteinpflaster,
Format Pflaster: 20 x 10 x 10 cm
Farbe: granitgrau-rötlich
'als Randeinfassung mit einseitiger
Betonrückenstütze',
Bettung  Beton C 12/15,
Abmessung der Rückenstütze 20 x 25 cm
Pflasterfugen 'mit Steinbrechsand 0 - 5 mm
einschlämmen'.
Menge: 50,000 m
Zuordnung: 523

**04.22 Pflastersteine aus Beton Farbe beige für Parkwege**
Pflastersteine aus Beton liefern und mit 5mm Fugen
unter Beachtung der DIN 18 318 und ZTV P-StB
fachgerecht nach Verlegeplan verlegen
Verlegung: Läuferverband
Pflastersteine aus Beton gem. DIN EN 1338KDI
feingestrahlte Oberfläche, mit Abstandhalter.
hohe Farbbeständigkeit
durch die Verwendung von farblich abgestimmten
Naturstein-Edelsplitt-Fraktionen.
in den Betonwerkstein integrierter Oberflächenschutz,
zur reduzierte Schmutzaufnahme,
Algen und Moos hemmend,
für überfahrbare Bereiche
Kanten  gefast
ohne Kreuzfuge
Farbe: Quarzsandbeige
Format: 20 x 10 x 8 cm
Bettung aus Brechsand-Splitt-Gemisch 0/5,
Dicke 4 cm in verdichtetem Zustand,
Pflasterfugen einschlämmen mit Brechsand,

Produktbeispiel: LaLinia der Metten GmbH

Hersteller/Typ

'...........................................'
vom Bieter einzutragen.

Die Vorlage eines Materialmusters und deren
schriftliche Freigabe durch die BL wird zwingend
vorgeschrieben.
Menge: 685,000 m2

**04.23 Betonpflaster im Radius verlegt**
Leistung wie in den Vorpositionen in vollem Wortlaut
beschrieben, jedoch Betonpflaster  radial  verlegt
Durchmesser bis 8,00 m
Sitzplatz nähe Bedarfsbushaltestelle
Menge: 70,000 m2
Zuordnung: 523

**04.24 Binder als Randeinfassung der Parkwege**
Leistung wie in den Vorpositionen in vollem Wortlaut
beschrieben, jedoch Pflasterstreifen nach dem Merkblatt
fuer die Herstellung von Betonsteinpflaster,
Format Pflaster: 20 x 10 x 10 cm
Farbe: granitgrau-rötlich
'als Randeinfassung mit einseitiger
Betonrückenstütze',
Bettung  Beton C 12/15,
Abmessung der Rückenstütze 20 x 25 cm
Pflasterfugen 'mit Steinbrechsand 0 - 5 mm
einschlämmen'.
Menge: 470,000 m

**04.25 Klinkerpflaster der Terrasse**
Klinkerpflaster Stärke 71mm herstellen
Pflasterklinker der Stoffnorm DIN EN 1344
ungebundene Ausführungmit engen Fugen
Klinkerabmessung 240 x 118 x 71 mm
für überfahrbare Bereiche
Kanten  gefast
Verlegung flachliegend in weiten Bögen und in
geschwungen Verlauf
in Längsrichtung
ohne Kreuzfuge,
Farbe: wie Penter rot
Bettung aus Brechsand-Splitt-Gemisch 0/5,
Dicke 4 cm in verdichtetem Zustand,
Pflasterfugen einschlämmen mit Brechsand,

Hersteller/Typ

'...........................................'
vom Bieter einzutragen.

Die Vorlage eines Materialmusters und deren
schriftliche Freigabe durch die BL wird zwingend
vorgeschrieben.
Menge: 190,000 m2
Zuordnung: 523

**04.26 Klinkerpflaster radial Verlegung für Terrasse**
Leistung wie zuvor in vollem Wortlaut beschrieben,
jedoch,
Klinker Stärke 71mm radiale Verlegung
Radius bis 6,00m
Menge: 105,000 m2
Zuordnung: 521

**04.27 Binder als Einfassung des Kreises**
Leistung wie zuvor in vollem Wortlaut beschrieben,
jedoch Klinkerpflaster Stärke 71mm
Bettung  Beton C 12/15,
Abmessung Bettung ohne Rückenstütze 20 x 24 cm
Durchmesser ca. 4,50m und ca. 13,00m
Menge: 54,000 m

**04.28 Randeinfassung als Läufer entlang Klinkerfassade**
Leistung wie zuvor in vollem Wortlaut beschrieben,
jedoch Klinkerpflaster Stärke 71mm
Verlegung in Geraden als Läufer
für Randeinfassung entlang der Klinkerfassaden
mit einseitiger Betonrückenstütze',
Bettung  Beton C 12/15,
Abmessung Bettung und Rückenstütze 20 x 25 cm
Pflasterfugen 'mit Steinbrechsand 0 - 5 mm
einschlämmen'.
Menge: 20,000 m

**04.29 Randeinfassung als Läufer entlang Fassadenrinnen**
Leistung wie zuvor in vollem Wortlaut beschrieben,
jedoch Klinkerpflaster Stärke 71mm
Verlegung in Geraden und Bögen als Läufer
für Randeinfassung entlang der Fassadenrinne
mit einseitiger Betonrückenstütze',
Menge: 35,000 m

**04.30 Stahkante als Ergänzung zum Läufer herstellen**
Stahkante als Ergänzung zum Läufer herstellen
L-förmig
Höhe 150 mm
Stärke 3 mm
Länge Fuß: 50 mm
Oberfläche verzinkt.
Einbauen in Rückenstütze des Läufers der Vorposition
Einbau 5 mm unter OK Pflaster.
Menge: 20,000 m

**04.31 Pflasterdecke aus Kleinpflaster**
Pflasterdecke als Kleinpflaster nach Merkblatt für
Flächenbefestigungen mit Pflaster- und
Plattenbelägen,
aus Basalt,
Größe 2, 90/ 90/ 90 mm, Güteklasse I, DIN 18 502,
Ausführung radial im Anschluß an Grundstein,
bis Radius 2,00m
Bettung aus Brechsand-Splitt-Gemisch 0/5 mm,
Dicke im verdichteten Zustand 4 cm,
Pflasterfugen einschlämmen mit Brechsand.
Menge: 12,500 m2

**04.32 Betonpflaster für Bänderung, Breite 1.00m**
Pflastersteine aus Beton liefern und mit 5mm Fugen
unter Beachtung der DIN 18 318 und ZTV P-StB
fachgerecht nach Verlegeplan verlegen
Betonpflaster Hell für Bänderung
Breite 1.00m
radiale und geschwungene Verlegung
Pflastersteine aus Beton gem. DIN EN 1338KDI
feingestrahlte Oberfläche, mit Abstandhalter.
hohe Farbbeständigkeit
durch die Verwendung von farblich abgestimmten
Naturstein-Edelsplitt-Fraktionen.
in den Betonwerkstein integrierter Oberflächenschutz,
zur reduzierte Schmutzaufnahme,
Algen und Moos hemmend,
für überfahrbare Bereiche
Kanten  gefast
ohne Kreuzfuge
Farbe: granithell
Format: 25 x 25 x 8 cm
Bettung aus Brechsand-Splitt-Gemisch 0/5,
Dicke 4 cm in verdichtetem Zustand,
Pflasterfugen einschlämmen mit Brechsand,

Hersteller/Typ

'...........................................'
vom Bieter einzutragen.

Die Vorlage eines Materialmusters und deren
schriftliche Freigabe durch die BL wird zwingend
vorgeschrieben.
Menge: 140,000 m
Zuordnung: 523

**04.33 Betonpflaster für Bänderung, Breite 1.25m**
Leistung wie zuvor in vollem Wortlaut beschrieben,
jedoch Betonpflasterbänder
Breite 1.25m
Verlegung in Geraden
Menge: 10,000 m
Zuordnung: 523

**04.34 Betonpflaster für Bänderung, Breite 0,50m**
Leistung wie zuvor in vollem Wortlaut beschrieben,
jedoch Betonpflasterbänder
Breite 0,5 m
Verlegung in Geraden
Menge: 55,000 m
Zuordnung: 523

**04.35 Betonpflaster der Vorfahrt / Taxistandplatz herstellen**
Leistung wie zuvor in vollem Wortlaut beschrieben,
jedoch, Betonpflaster wie vorhanden
Abmessung ca. 20 x 10 x 8 cm
Farbe dunkelgrau
Verlegung: radial in Längsrichtung
Menge: 40,000 m2

**04.36 Anschlüße für Pflaster**
*** Bezugsbeschreibung
Anschlüße für Pflaster
sauber geschnitten mit Naß-Schneidegerät herstellen.
Die Anschlußsteine müssen eine Mindestgröße
von 40 % des Steinmaßes
Verhältnis der Kantenlängen 1 : 1 bis 1 : 2.
Schnittkanten sind durch Probeverlegung zu vermeiden
Die Probeverlegung gibt die exakte Belagsbreite
außerhalb fester Kanten an.
Steinstärke 8 bis 14 cm
Menge: 520,000 m
Zuordnung: 523

**04.37 Sauberkeitssch.Beton C 8/10**
Ortbeton der Sauberkeitsschicht,
obere und untere Betonflaeche geneigt
aus unbewehrtem Beton
C 8/10 X0,
Dicke  10 cm.
Menge: 2,500 m3

**04.38 Stufenanlage der Terrasse in Ortbeton**
Stufenanlage der Terrasse in Ortbeton herstellen,
Ansichtsfläche: glatt geschalt
Auftrittsfläche: glatt abgezogen
Forderkante gefast: 10mm
geschwungener Verlauf,
Beton: C25/30 XC4
Betonfarbe: Sichtbeton Hell
Bewehrung: konstruktiv nach Wahl AN

Abmessung Stufe: 15 / 34 cm
Anzahl Stufen: 4 Stk
Ausführung gemäß beigefügter Detailplanung
Menge: 22,000 m
Zuordnung: 534

**04.39 Zulage für zusätzliche Armierung des spitzen Treppenendes**
Leistung wie in den Vorpositionen in vollem Wortlaut
beschrieben, jedoch Zulage für zusätzliche Armierung
des spitzen Treppenendes im Bereich der Sitzmauerblöcke
nach Wahl AN
Menge: 1,000 Psch

**04.40 Weichfaserplatten zur Dehnungsfugenausbildung**
Weichfaserplatten zur Dehnungsfugenausbildung
sowie im Anschluß an die Sitzmauerblöcke und im Bereich
des Fassadenanschlusse einbauen.
Stärke der Dehnungsfuge ca. 10mm.
Einbau rechtwinklig zu den Stufen,
Fuge beidseitig gefast: 10mm
Verfüllung der Dehnungsfugenausbildung: keine
Anzahl der Dehnungsfugen: 5 Stk
Menge: 9,000 m

**04.41 Blockstufen gerade für Künstlereingang**
Betonblockstufen
DIN V 18500/ DIN EN 13198
mit erhöhtem Frost- und Tausalz-Widerstand, liefern und
auf herzustellendem Fundament
Beton C 20/25  ca. 35 x 40 cm stark,
als Treppenanlage oder Einzelstufe einbauen
auf Frostschutzschicht Stärke ca 30 cm
Einbaubreite 1,00 bis 1,50 m
Betonfarbe: Sichtbeton Hell
Betonstein einschichtig aus farbechtem Edelsplitt,
Einfärbung mit UV-beständigen Eisenoxydfarben,
Oberfläche glatt
Ansicht und Auftritt mit Micro-Fase,
Ansichtseiten inkl. Stirnseiten: 4 Stk
Abmessung Stufe: 15 / 36 cm
Einzellängen  1,00 m,
Menge: 8,000 m
Zuordnung: 534

**04.42 Zulage für Paßstücke**
Leistung wie in der Vorposition in vollem Wortlaut
beschrieben, jedoch Zulage für Paßstücke
Menge: 3,000 Stk
Zuordnung: 534

**04.43 Splittflächen Traufband**
Splittflächen Basaltsplittgemisch . Körnung 8 bis 11
mm, aus gebrochenen Mineralstoffen.
Feinkornanteil max. 3- 5 %.
Schichtdicke 5 cm'
Farbton: Dunkelgrau

Die Vorlage eines Materialmusters und deren
schriftliche Freigabe durch die BL wird zwingend
vorgeschrieben.
Menge: 25,000 m2
Zuordnung: 529

**04.44 Stahkante als Einfassung.der Traufe**
Stahkante als Einfassung herstellen
Höhe 150 mm
Stärke 3 mm
inkl. Befestigungsstifte 3 Stück pro 2 m.
Oberfläche verzinkt.
inkl.Fundamentbeton gem. Herstellerangaben
Menge: 55,000 m
Zuordnung: 529

**04.45 Stahkante als Einfassung.der Traufe gebogener Verlauf**
Leistung wie in den Vorpositionen in vollem Wortlaut
beschrieben, jedoch Zulage für gebogenen Verlauf
Menge: 5,000 m

**04.46 Rasengitterstein, Beton,für Stellplätze und Wendehammer**
Rasengittersteinbelag
aus Beton,
Maße 40 cm x 60 cm,
Dicke  8 cm,
Erzeugnis/Herkunft nach Wahl AN
Flächenanteil der Rasenkammern 50 %,
Bettung aus Brechsand 0/5,
Dicke 4 cm in verdichtetem Zustand,
notwendige Schnittkanten sind in der Pos. 04.36
abzurechnen
Verfüllung der Rasenkammern mit
Mineralisch-organisches Substrat, salzarm,
entmischungssicher zusammengesetzt.
Die Basiskomponenten sind Eruptivsteingemisch,
bestehend aus Augit, Olivin, Magnetit, Limonit, Biotit,
Tone verschiedener Arten, angereichert mit Kompost
mit hohem Gesamtporenvolumen, druckfest und
langzeitstabil
Frei von Wurzelunkräutern
Produziert nach Vorgabe der FLL Richtlinie und der
Düngemittelverordnung in der jeweils aktuellen Fassung
Vegetationstechnische Eigenschaften:
Korngrößenverteilung: 0/8
abschlämmbare Bestandteile 10 - 20 Massen %
Fein-/Mittelkies 20 - 40 Massen %
maximale Wasserkapazität 40 - 50 Vol.%
Wasserdurchlässigkeit mod. Kf 1 - 10 mm/min
pH-Wert 6,0 - 7,5
Salzgehalt 0,5 - 1,5 g/l
Menge: 305,000 m2
Zuordnung: 524

**04.47 Stellplatzmarkierung**
Pflastersteine aus Beton liefern und mit 5mm Fugen
unter Beachtung der DIN 18 318 und ZTV P-StB
fachgerecht nach Verlegeplan verlegen
Betonpflaster für Stellplatzmarkierung
Pflastersteine aus Beton gem. DIN EN 1338KDI
feingestrahlte Oberfläche, mit Abstandhalter.
hohe Farbbeständigkeit
durch die Verwendung von farblich abgestimmten
Naturstein-Edelsplitt-Fraktionen.
in den Betonwerkstein integrierter Oberflächenschutz,
zur reduzierte Schmutzaufnahme,
Algen und Moos hemmend,
für überfahrbare Bereiche
Kanten  gefast
als Läufer
Farbe: granithell
Format: 10 x 20 x 8 cm
Bettung aus Brechsand-Splitt-Gemisch 0/5,
Dicke 4 cm in verdichtetem Zustand,
Pflasterfugen einschlämmen mit Brechsand,
Menge: 65,000 m
Zuordnung: 524

**04.48 Leitsystem aus Rippenplatten für Barrierefreiheit**
Bodenindikatoren mit taktiler Oberfläche
mit trapezähnlichem Rippenprofil,
strukturierter Auftrittsfläche,
gem. DIN 32984,
Achsmaß 50 mm mit Vorsatz,Hochleistungsbeton
Typ Dyckerhoff Flowstone
Rillenhöhe 4 mm.
Rippenabstand: 35 mm
Auftrittsfläche 15 mm
Auftrittsfläche griffig ( SRT- Wert >60),
Talfläche glatt
Erhöhte Beständigkeitgegen klimatische, mechanische und
chemische Angriffe.

Zusätzliche technische Anforderung:
Frost- Tausalz- Widerstand: Nach CDF Test:
Abwitterung unter 200 g/m2 bei 28 Wechseln
Abrieb: DIN 52108: < 18 cm3/50 cm2
Bezeichnung: 30 x 30 x 8
Nennmaß: 300 x 300 x 80 mm
Farbe: Verkehrsweiß

Hersteller/Typ

'...........................................'
vom Bieter einzutragen.
Menge: 225,000 m
Zuordnung: 529

**04.49 Leitsystem aus Noppenplatten für Barrierefreiheit**
Leistung wie zuvor in vollem Wortlaut beschrieben,
jedoch Bodenindikator mit taktiler  Oberfläche
gem DIN 32984
mit  50 Noppen in diagonaler Anordnung gem. Zeichnung
des Herstellers.
mit Vorsatz
Hochleistungsbeton Basis Dyckerhoff Flowstone
Noppenhöhe:  mind. 4 mm
Noppenform: Kegelstumpf 23,7/20 mm
Trittfläche griffig ( SRT>60), Talfläche glatt
Erhöhte Beständigkeit gegen klimatische, mechanische
und chemische Angriffe.

Zusätzliche technische Anforderungen:
Frost- und Tausalzwiderstand: Nach CDF Test:
Abwitterung unter 200 g/m2 bei 28 Wechsel.

Abrieb: DIN 52108: <18 cm3/50cm2
V18500: Härteklasse 1
Bezeichnung: 30 x 30 x 8
Nennmaß: 300 x 300 x 80 mm
Farbe: Verkehrsweiß
Ausführung in Teilflächen je 1,00 m2
Menge: 6,000 m2
Zuordnung: 529

**04.50 beidseitiger Begleitstein anthrazit zu Leitsystem**
Leistung wie zuvor in vollem Wortlaut beschrieben,
jedoch als beidseitiger Begleitstein,
Oberfläche glatt
Farbe anthrazit
Menge: 450,000 m

### Titel 05 Titel 5 : Mauer- und Betonarbeiten

**05.1 Planum herstellen**
Planum herstellen
zur Aufnahme der Stützwinkel
Auf- und Abtrag bis 5 cm,
zulässige Abweichung von der Nennhöhe +- 2 cm.
Menge: 20,000 m2
Zuordnung: 533

**05.2 Untergrund verdichten**
Untergrund verdichten,
Verdichtungsgrad DPr 103 %,
Verformungsmodul EV2 mind. 45 MN/m2,
Bodenklasse 4 und 5.
Menge: 20,000 m2
Zuordnung: 533

**05.3 Sauberkeitssch.Beton C 8/10**
Ortbeton der Sauberkeitsschicht,
obere und untere Betonflaeche geneigt
aus unbewehrtem Beton
C 8/10 X0,
Dicke  10 cm.
Menge: 2,000 m3

**05.4 Betonfertigteil für Sitzmauer Terrasse**
Fertigteil aus Beton für Sitzblöcke
Ausführung: radial
Ansichtsflächen: 3 Seiten
Material: Revulkan ® anthrazit,
DIN EN 13198:2003-09 / DIN 18500 im Freien
Oberflächenausbildung: handgestockt (strukturiert),
alle Sichtflächen bearbeitet
alle Kantenausbildung: leicht gerundet R = ca. 2 cm
Bewehrung: konstruktiv
Maße: Länge (Aussen/Innen)x Breite x Höhe:
2,23/2,00 m x 0,75 m x 0,95 bis 1,20 m
Ausführung gemäß Detailplan
Mauerteile liefern und  in den Frischbeton des
herzustellendem Fundament
aus Ortbeton versetzen,
unbewehrtem Beton C 20/25,
Breite: 80 cm
Schichtstärke: 50 cm
einschließlich beidseitiger Schalung
Fugen nach Herstellerangaben dicht gestoßen und
abgeklebt
einschl. aller Nebenarbeiten

Vor Ausführung sind 3 Farbmuster zur Freigabe wie folgt
vorzulegen: Originalton, sowie etwas heller bzw.
dunkler

Liefernachweis:
Röltec GmbH & Co. KG,
51399 Burscheid
Tel.: 02174 / 5081

Gleichwertige Produkte können angeboten werden.
Diese sind grundsätzlich in Form eines separaten
Nebenangebotes anzubieten. Reverenzen zu
Vulkanbetonfertigteilen sind dem Nebenangebot inkl.
Farbmuster  beizufügen
Menge: 10,000 Stk
Zuordnung: 533

**05.5 Endblock der Sitzmauer im Anschluß zur Treppe**
Fertigteil aus Beton für Sitzblöcke
Ausführung: radial und spitzwinklig
Ansichtsflächen: 4 Seiten
Material: Revulkan ® anthrazit 004,
DIN EN 13198:2003-09 / DIN 18500 im Freien
Oberflächenausbildung: handgestockt (strukturiert),
alle Sichtflächen bearbeitet
alle Kantenausbildung: leicht gerundet R = ca. 2 cm
Bewehrung: konstruktiv
Maße: Länge (Aussen/Innen)x Breite x Höhe:
2,00/1,00 m x 0,75 m x 1,10 cm
Ausführung gemäß Detailplan
Mauerteile liefern und  in den Frischbeton des
herzustellendem Fundament
aus Ortbeton versetzen,
unbewehrtem Beton C 20/25,
Breite: 80 cm
Schichtstärke: 50 cm
einschließlich beidseitiger Schalung
Fugen nach Herstellerangaben dicht gestoßen und
abgeklebt
einschl. aller Nebenarbeiten

Liefernachweis:
Röltec GmbH & Co. KG,
51399 Burscheid
Tel.: 02174 / 5081

Gleichwertige Produkte können angeboten werden.
Diese sind grundsätzlich in Form eines separaten
Nebenangebotes anzubieten. Reverenzen zu
Vulkanbetonfertigteilen sind dem Nebenangebot inkl.
Farbmuster  beizufügen
Menge: 1,000 Stk
Zuordnung: 533

**05.6 Fertigteil aus Beton für Sitzblöcke rechtes Endteil**
Fertigteil aus Beton für Sitzblöcke
Ausführung: radial
Ansichtsflächen: 4 Seiten
Material: Revulkan ® anthrazit 004,
DIN EN 13198:2003-09 / DIN 18500 im Freien
Oberflächenausbildung: handgestockt (strukturiert),
alle Sichtflächen bearbeitet
alle Kantenausbildung: leicht gerundet R = ca. 2 cm
Bewehrung: konstruktiv
Maße: Länge (Aussen/Innen)x Breite x Höhe:
1,24/1,00 m x 0,75 m x 0,65 cm
Ausführung gemäß Detailplan
Mauerteile liefern und  in den Frischbeton des
herzustellendem Fundament
aus Ortbeton versetzen,
unbewehrtem Beton C 20/25,
Breite: 80 cm
Schichtstärke: 50 cm
einschließlich beidseitiger Schalung
Fugen nach Herstellerangaben dicht gestoßen und
abgeklebt
einschl. aller Nebenarbeiten

Liefernachweis:
Röltec GmbH & Co. KG,
51399 Burscheid
Tel.: 02174 / 5081

Gleichwertige Produkte können angeboten werden.
Diese sind grundsätzlich in Form eines separaten
Nebenangebotes anzubieten. Reverenzen zu
Vulkanbetonfertigteilen sind dem Nebenangebot inkl.
Farbmuster  beizufügen
Menge: 1,000 Stk

**05.7 Mauerteile untereinander kraftschlüssig verbinden**
Mauerteile untereinander kraftschlüssig verbinden
mit Flachstahllasche 8x40x500 mm, verzinkt,
einschließlich 2 Verschraubungen mittels zugelassenen
Klebeankern.
Menge: 11,000 Stk

**05.8 Streifenfundament für Klinkermauer**
Streifenfundament aus Ortbeton herstellen
unbewehrtem Beton C 20/25,
Breite: 30 cm
Schichtstärke: 65 cm
einschließlich beidseitiger Schalung
gemäß Ausführungsplan mit gebogenen Verlauf
Menge: 12,000 m
Zuordnung: 533

**05.9 Klinkermauer freistehend herstellen**
Freistehende Klinkermauer
mit beidseitiger Verblendung herstellen
unter lagenweiser Verfüllung des Zwischenraumes mit
Beton C 20/25
Bewehrung: konstruktiv
Mauerstätke: 24 cm
Mauerhöhe: 17 Steinschichten
Klinker/Vormauerziegel  gem. DIN 105-KHLz - 28 - 1,6
Klinker wie bei der Fassade des Bürgerhauses
Farbton: schwach rot blau bunt,
Oberfläche: Kohlebrand
Sortierung: Seelhorster Gärten
Ausführung als wilder Verband
Format: DF (240 x 115 x 51)
Überbindemaß: min. 45 mm
Erstellung des Sichtmauerwerks unter Verwendung von auf
das Saugverhalten des Vormauerziegels abgestimmtem
Vormauermörtel der Mörtelgruppe IIa als
Werktrockenmörtel
Mauern und vollfugige Verfugen in einem Arbeitsgang
Mörtelfarbe: dunkel - wie Fassade Bürgerhaus
Lagerfugen / Stoßfugen gem. DIN 1053: 12 mm / 10 mm
bis zu 1,00 m Höhe ist Sperrmörtel zu verwenden
Gründung der Klinker auf vorspringendem Fundament
gemäß Ausführungsplan mit gebogenen Verlauf
Menge: 12,000 m

**05.10 Herstellung von Ecken am Mauernde**
Leistung wie zuvor in vollem Wortlaut beschrieben,
jedoch Herstellung von Außenecken am Mauerende
Höhe der Ecken ca. 1,60m
Winkel 90°
Menge: 4,000 Stk

**05.11 Herstellung von Außenecken größer 90°**
Leistung wie zuvor in vollem Wortlaut beschrieben,
jedoch Herstellung von Außenecken
Höhe der Ecken ca. 1,60m
Winkel größer 90°
Menge: 2,000 Stk

**05.12 Herstellung von Innenecken größer 90°**
Leistung wie zuvor in vollem Wortlaut beschrieben,
jedoch Herstellung von Innenecken
Höhe der Ecken ca. 1,60m
Winkel größer 90°
Menge: 2,000 Stk

**05.13 Mauerabdeckung mit Basaltlavaplatten**
Mauerabdeckung der Klinkermauer mit
Basaltlavaplatten herstellen.
ohne Überstand
Stärke der Platte: 80 mm
Abmessung: ca. 24 x 40 cm nach örtlichem Aufmaß
Oberflächengefälle der Abdeckung nach hinten: 2%
Herkunft des Materials: Mendiger Basaltlava
Oberfläche: Feinporig
Oberflächenbearbeitung der Oberseite und Seitenflächen:
diamantgeschliffen
Stoß- und Lagerfugen mit Sperrmörtel auf Klinkermauer
aufsetzen
gemäß Ausführungsplan mit gebogenen Verlauf
Menge: 12,000 m

**05.14 Herstellung von Eckplatten**
Leistung wie zuvor in vollem Wortlaut beschrieben,
jedoch Herstellung von Eckplatten als Zulage
Menge: 2,000 Stk

**05.15 Herstellung von Endplatten**
Leistung wie zuvor in vollem Wortlaut beschrieben,
jedoch Herstellung von Endplatten als Zulage
Menge: 2,000 Stk

### Titel 06 Titel 6 : Vegetationstechnik

**06.1 Baugrund aufreissen T 40 cm**
Baugrund vor Auftrag der Vegetationsschicht lockern
durch Aufreissen,
Tiefe 40 cm,
Steine und Fremdkoerper,
Unkraut und schwer verrottbare Pflanzenteile ablesen,
Stoffe  laden und auf eine zugelassene Deponie
transportieren und fachgerecht entsorgen. Die Gebühren
der Entsorgung sind in den EP einzukalkulieren und
werden nicht gesondert vergütet.
Bodengruppe 6 und 8 DIN 18 915 Teil 1,
Abrechnung in der Abwicklung.
Traufbereiche der Bäume sind entsprechend schonend
d.h. gegebenenfalls in Handarbeit zu bearbeiten.
Menge: 3640,000 m2
Zuordnung: 512

**06.2 Oberboden liefern**
Vegetationsschicht herstellen
Oberboden für Rasenflächen,
Bodengruppe 4 und 5 DIN 18 915 Teil 1,
mit vom AN zu lieferndem Boden
der frei von Unkräutern, Fremd- und Schadstoffen sowie
frei von Herbizidbehandlung ist (Nachweis durch
Kressetest)
Organische Substanz 1,5 - 2 Gew.%
Schichtdicke 20 cm,
Abrechnung nach Aufmaß an der Auftragsstelle.
Menge: 25,000 m3
Zuordnung: 512

**06.3 Oberboden für Rasenflächen aus zwischengelagertem Boden**
Vegetationsschicht herstellen
Oberboden für Rasenflächen,
Bodengruppe 4 und 5 DIN 18 915 Teil 1,
aus zwischengelagertem  Boden
Schichtdicke 20 cm,
Abrechnung nach Aufmaß an der Auftragsstelle.
Menge: 50,000 m3
Zuordnung: 511

**06.4 Oberboden für Pflanzflächen aus zwischengelagertem Boden**
Vegetationsschicht herstellen
Oberboden für Pflanzflächen
Bodengruppe 4 und 5 DIN 18 915 Teil 1,
aus zwischengelagertem  Boden
Schichtdicke 30 cm,
Abrechnung nach Aufmaß an der Auftragsstelle.
Menge: 60,000 m3
Zuordnung: 511

**06.5 Bodenverbesserung mit Kompost**
Bodenverbesserung der Vegetationsflächen mit
mit gut verrottetem gütegesichertem Kompost
Verpackungsart wird nicht vorgeschrieben,
Menge 20 Liter/m2,
Stoff gleichmaessig aufbringen,
Abrechnung nach bearbeiteter Flaeche.
Stoff gleichmäßig aufbringen. Abrechnung nach Original-
Lieferschein.
inkl. Schotterrasenfläche
Menge: 75,000 m3
Zuordnung: 512

**06.6 Feinplanum und Einarbeiten der Bodenverbesserung**
Feinplanum und Einarbeiten von
Bodenverbesserungsstoffen und Dünger,
Arbeitstiefe 20 - 30 cm,
zulässige Abweichung von der Sollhoehe 2 cm
Bodengruppe 5 und 6 DIN 18 915 Teil 1,
Steine, Fremdkörper, Unkraut und schwer verrottbare
Pflanzenteile ablesen, Dauerunkräuter ausgraben,
Durchmesser der Steine und Fremdkörper ab 3 cm,
Stoffe laden und auf eine zugelassene Deponie
transportieren und fachgerecht entsorgen. Die Gebühren
der Entsorgung sind in den EP einzukalkulieren und
werden nicht gesondert vergütet.
Abrechnung in der Abwicklung.
Menge: 3640,000 m2
Zuordnung: 512

**06.7 Baumgruben ausheben in Maschinenarbeit**
Baumgruben ausheben in Maschinenarbeit
Abmessung Baumgrube (L/B/T) ca. 3,0 x 3,0 x 1,50 m
Stoffe laden und auf eine zugelassene Deponie
transportieren und fachgerecht entsorgen. Die Gebühren
der Entsorgung sind in den EP einzukalkulieren und
werden nicht gesondert vergütet.
Menge: 21,000 Stk
Zuordnung: 514

**06.8 Zulage für Handarbeit**
Leistung wie in den Vorpositionen in vollem Wortlaut
beschrieben, jedoch
Baumgrubenaushub in Handarbeit
Menge: 1,000 Stk
Zuordnung: 514

**06.9 Baumgrubensohle lockern**
Baumgrubensohle lockern
Baumgrubensohle ca. 9,0 m²
mind. 20 cm tief lockern
Menge: 21,000 Stk
Zuordnung: 514

**06.10 Baumsubstrat für Gehölze auf Parkplatz**
Substrat für die Baumpflanzung
auf Löß / Lava / Bims
Basis in Anlehnung an die FLL - Richtlinie in homogener
Mischung der Körnung 0 - 16 mm herstellen und nach
Herstellerangaben höhengerecht einbauen.
Größe Baumgrube gem FLL: ca. 2,80 x 2,80 m
Einbauhöhe 1,50 m
zulässige Abweichung von der Sollhoehe 2 cm
Volumen Pflanzgrube min. 12,00 m3

Produktbeispiel:
Erzeugnis: VULKATREE®
Hersteller: VULKATEC GmbH
56630 Kretz
Tel.: 02632/95480
Fax : 02632/954820

oder gleichwertiger Art

Angebotenes Produkt/ Herkunft:

.......................................................
(vom Bieter einzutragen)
Menge: 50,000 m3
Zuordnung: 512

**06.11 Baumbewässerungs- + Belüftungsset**
Baumbewässerungsset, DN 100,
Durchmesser 140 cm, mit Walu-Endkappe,
30 cm tief in im Wurzelbereich des
Baumes einbauen;
einschl. Erdarbeiten.
Menge: 21,000 Stk
Zuordnung: 514

**06.12 Baum pflanzen**
Baum
laut Pflanzenliste, Pflanzplan
mit Ballen, gemäß DIN 18 916  pflanzen,
Bodengruppe 4 und 6 DIN 18 915 Teil 1.
inkl. entfernen des Ballentuches
dem nachschneiden der Wurzeln
einschl. artgerechtem Rückschnitt der Krone,
Herstellen der Gießränder  und Anwässern.
Menge: 21,000 Stk
Zuordnung: 514

**06.13 Ballenverankerung**
Ballenverankerung liefern und nach Herstellerangabeim
Bereich der Hochstämme  einbauen.
Typ: GEFA Baumverankerung 'Mittel' für Bäume
bis 50 cm Stammumfang, bestehend aus 3 Erdankern, 1
Ballenschutzscheibe aus Kokos und 1 Spanngurt mit
Ratsche.

Produktbeispiel:
GEFA- Produkte Fabritz
47800 Krefeld
Tel.: 02151- 494749
Fax: 02151/494750

oder gleichwertiger Art

Angebotenes Produkt/ Herkunft:

.......................................................
(vom Bieter einzutragen)
Menge: 21,000 Stk
Zuordnung: 514

**06.14 Thermischen Rindenschutz Arbo-Flex incl. Voranstrich LX**
Thermischen Rindenschutz Arbo-Flex
incl. Voranstrich LX 60 herstellen.
Schutz der Rinde am Stamm und Hauptästen von
Hochstämmen und Solitären
gegen Verdunstung und Sonneneinstrahlung herstellen.
Stamm mittels Schleifvlies
reinigen und mit dem Voranstrich LX 60
Thermischer Rindenschutz Arbo-Flex
mehrjährig haftenden weißen Stammschutzfarbe, vom
Stammfuß bis in die Hauptäste anlegen. Die Farbe wird
ab > 10°C auf den auf dem Voranstrich LX 60 mit einem
Pinsel aufgetragen.

es sind keine gleichwertige Produkte zugelassen, da nur
Arbo-Flex eine ausreichende Langzeitwirkung
nachgewiesen hat.
Menge: 19,000 Stk
Zuordnung: 514

**06.15 Planum fuer Pflanzflaechen herstellen,**
Planum fuer Pflanzflaechen herstellen,
Anschluesse an Wege, Plaetze und sonstige Belaege
2 cm unter Belagoberflaeche,
Steine, Fremdkoerper, Unkraut und schwer verrottbare
Pflanzenteile ablesen, Dauerunkraeuter ausgraben,
Durchmesser der Steine und Fremdkoerper ab 5 cm,
Stoffe werden Eigentum des AN und sind zu beseitigen.
Neigung der Flaechen ueber 1 : 4 bis 1 : 2,
Bodengruppe 4 und 6 DIN 18 915 Teil 1,
Abrechnung in der Abwicklung.
Menge: 375,000 m²
Zuordnung: 514

**06.16 Rosen pflanzen**
Rosen
laut Pflanzenliste, Pflanzplan und baus.gelieferte
Pflanzen
gemäß DIN 18 916  pflanzen,
Bodengruppe 4 und 6 DIN 18 915 Teil 1.
einschl. artgerechtem Rückschnitt,
und Anwässern.
Menge: 1125,000 Stk
Zuordnung: 514

**06.17 Kleinsträucher flächig pflanzen**
Sträucher
Höhe ca. ca. 40cm
laut Pflanzenliste
flächig
mit Ballen, gemäß DIN 18 916  pflanzen,
Bodengruppe 4 und 6 DIN 18 915 Teil 1.
einschl. artgerechtem Rückschnitt, Herstellen der
Gießränder  und Anwässern.
Menge: 615,000 Stk
Zuordnung: 514

**06.18 Heckenpflanzen für Pflanzblock**
Heckenpflanzen für Pflanzblock
laut Pflanzenliste
mehrreihig
mit Ballen, gemäß DIN 18 916  pflanzen,
Bodengruppe 4 und 6 DIN 18 915 Teil 1.
einschl. artgerechtem Rückschnitt, Herstellen der
Gießränder  und Anwässern.
Menge: 240,000 Stk
Zuordnung: 514

**06.19 Mulchen**
Mulchen der Pflanzflächen und Baumscheiben
mit sterilem Grün- oder Naturkompost
Beschaffenheit gut verrottet (gütegesichert)
Dicke 3 cm. Der Nachweis der Sterilität ist zu führen.
Stoff gleichmässig aufbringen.
Abrechnung nach Original Lieferschein
Menge: 375,000 m2
Zuordnung: 514

**06.20 Rasenplanum**
Planum für Rasenfläche gemäß DIN 18 917 herstellen,
zulässige Abweichung von der Sollhoehe 2 cm,
Anschlüsse an Wege, Plätze und sonstige Beläge
2 cm unter Belagoberfläche,
Steine, Fremdkörper, Unkraut und schwer verrottbare
Pflanzenteile ablesen,
Durchmesser der Steine und Fremdkörper ab 5 cm,
Stoffe laden und auf eine zugelassene Deponie
transportieren und fachgerecht entsorgen. Die Gebühren
der Entsorgung sind in den EP einzukalkulieren und
werden nicht gesondert vergütet.
Bodengruppe 6 und 8 DIN 18 915 Teil 1,
Neigung der Flächen bis 1:2
Abrechnung in der Abwicklung.
inkl. Schotterasenfläche
Menge: 3265,000 m2
Zuordnung: 515

**06.21 Rasenflächen düngen BUGA myko-start**
Duengung der Rasenflächen
organisch-mineralischer NP-Dünger
mit lebenden Mykorrhiza-Pilzen
Erzeugnis: BUGA myko-start
Duenger nach Herstellerangaben aufbringen und
einarbeiten,
Menge 70 g/m2

Alternative organisch-mineralischer NP-Dünger dürfen
nur nach ausdrücklicher Freigabe verwendet werden

Abrechnung nach nachgewiesener aufgebrachten Menge.
Menge: 250,000 Kg
Zuordnung: 515

**06.22 Rasenansaat mit Regel-Saatgutmischung**
Rasenansaat
inkl. der Rasengittersteinflächen
mit Saatgutmischung für Freizeit und Sport
Mischung komplett behandelt mit
Keimbeschleuniger Headstart
Zusammensetzung in Gew.-%:
40% Lolium perenne MONTREUX
30% Lolium perenne KELVIN
10% Festuca rubra commutata TROPHY
10% Festuca rubra trichophylla LIBANO
10% Poa pratensis MIRACLE 9

Qualitätsvorgabe:  Ø 7,2

in zwei gekreuzten Arbeitsgaengen,
auszubringende Saatgutmenge 25 g/m2,
inkl. der Rasengittersteinflächen

Produktbeispiel:
RasanaSport
EUROGREEN GmbH
Industriestraße 83-85
D - 57518 Betzdorf / Sieg Deutschland
Fon: 0 27 41 / 281 555
Fax: 0 27 41 / 281 344

oder gleichwertiger Art

Angebotene Sorte:

'...................................................'
(vom Bieter einzutragen)

Nachweis der Beschaffenheit  .
Abrechnung in der Abwicklung.
Menge: 3570,000 m2
Zuordnung: 515

**06.23 Rasenflächen düngen mit Multigreen Starter**
Duengung der Rasenflächen
mineralischer NPK-LangzeitDuenger,
Erzeugnis: Multigreen Starter
Duenger  6 Wochen nach auflaufen des Rasens nach
Herstellerangaben aufbringen,
Menge 25g/m2
Alternative NPK-LangzeitDuenger dürfen nur nach
ausdrücklicher Freigabe verwendet werden
Abrechnung nach aufgebrachter Menge.
Menge: 90,000 kg
Zuordnung: 515

**06.24 Duengung der flächige Vegetationsflächen + Hecken**
Duengung der flächige Vegetationsflächen + Hecken
mineralischer NPK-LangzeitDuenger,
Erzeugnis: Basacote plus 9M
Duenger aufbringen,
Menge 30g/m2
Zeitpunkt der Ausfuehrung Mitte April
Abrechnung nach nachgewiesener aufgebrachten Menge.
Alternative NPK-LangzeitDuenger dürfen nur nach
ausdrücklicher Freigabe verwendet werden
Menge: 12,000 kg
Zuordnung: 514

*Hinweis*
Auf Wunsch des Bauherren wird die Fertigstellungspflege
der Pflanzung und Rasenflächen in Eigenregie
durchgeführt.
Hierdurch erlischt die Anwachsgarantie/Gewährleistung,
da die Fertigstellungspflege  gemäß DIN 18916 bzw.
DIN 18917 Bestandfeil der fachgerechten Ausführung
sind.
Aufgrund dieser Besonderheit dürfen die Großgehölze nur
in Anwesenheit des Landschaftsarchitekten gepflanzt
werden.

**06.25 Pflanzflächenpflege**
StL-Nr. X R
Lockern, Anzahl der Arbeitsgänge '8,'
der Pflanzflächen  ,Kletterpflanzen, Hecken und
Pflanz-(Sträucher,Solitäre) ,Baumscheiben,
einschl. sauberes nacharbeiten der Rasenkante
trockene Triebe abschneiden, Verankerungen nachrichten
Pflanzen auf Schädlingsbefall untersuchen und
gegebenenfalls Gegenmaßnahmen vorschlagen
Fläche von Unkraut, Steinen ab 5 cm
Durchmesser und sonstigem Unrat säubern,
Dauerunkräuter ausgraben.
Stoffe laden und auf eine zugelassene Deponie
transportieren und fachgerecht entsorgen. Die Gebühren
der Entsorgung sind in den EP einzukalkulieren und
werden nicht gesondert vergütet.
Bearbeitungstiefe 5 cm.
Erster Arbeitsgang Anfang April,
danach im Abstand von ca. 4 Wochen bzw.
nach Anweisung der BL.

Abrechnung in der Abwicklung.

E.P. für einen Arbeitsgang: _ '...................'/m².
Menge: 395,000 m2
Zuordnung: 514

**06.26 Wässern Pflanzflächen**
StL-Nr. X R
Wässern der Pflanzfläche,
Stauden,Gräser, Hecken
Wasser ist durch den AN zu liefern
Mindestwassermenge je Arbeitsgang/m2
30 l,
12 Arbeitsgänge,
Abrechnung in der Abwicklung.

E.P. für einen Arbeitsgang: _ '...................'/m².
Menge: 375,000 m2
Zuordnung: 514

**06.27 Wässern der Bäume**
StL-Nr. X R
Wässern der  Bäume
Wasser ist durch den AN zu liefern
Mindestwassermenge je Arbeitsgang/m2
100 l,
12 Arbeitsgaenge,
Abrechnung nach bewässerten Einheiten.

E.P. für einen Arbeitsgang: _ '.................'/Stck.
Menge: 21,000 Stk
Zuordnung: 514

**06.28 Heckenblock schneiden**
StL-Nr. X R
Heckenblock schneiden 2 x pro Jahr
Zeitpunkt Frühjahr und Spätsommer
geforderte Höhe ca. 1,25
Schnittgut fachgerecht entsorgen,
Abrechnung nach Heckenlänge.

E.P. für einen Arbeitsgang: _ '...................'/m
Menge: 24,000 m2
Zuordnung: 514

**06.29 Rasen mähen,**
StL-Nr. X R
Rasen mähen,
Wuchshöhe 5 bis 8 cm, Schnitthöhe 4 cm,
Anzahl der Schnitte: 8 bzw. nach Angabe der BL
Schnittfolge nach Angabe der BL.
Schnittgut laden und auf eine zugelassene Deponie
transportieren und fachgerecht entsorgen. Die Gebühren
der Entsorgung sind in den EP einzukalkulieren und
werden nicht gesondert vergütet.

Abrechnung in der Abwicklung.

E.P. für einen Arbeitsgang: _ '...................'/m².
Menge: 3570,000 m2
Zuordnung: 515

**06.30 Wässern Rasenflächen**
StL-Nr. X R
Wässern der Rasenfläche,
Wasser ist durch den AN zu liefern
Menge je Arbeitsgang/m2: 20 l,
12 Arbeitsgänge, bzw. nach Angabe der BL.
Natürliche Niederschläge sind bei der Bemessung der
Arbeitsgänge zu berücksichtigen.
Abrechnung in der Abwicklung.

E.P. für einen Arbeitsgang: _ '...................'/m².
Menge: 3570,000 m2
Zuordnung: 515

**06.31 Duengung der flächige Vegetationsflächen + Hecken**
StL-Nr. R
Duengung der flächige bepflanzen Vegetationsflächen
mineralischer NPK-LangzeitDuenger,
Erzeugnis: Basacote plus 9M
Duenger aufbringen,
Menge 30g/m2
Inkl. Bestandsfläche
Zeitpunkt der Ausfuehrung Mitte April
Abrechnung nach nachgewiesener aufgebrachten Menge.
Alternative NPK-LangzeitDuenger dürfen nur nach
ausdrücklicher Freigabe verwendet werden
Menge: 12,000 kg
Zuordnung: 514

**06.32 Rasenflächen düngen Multigreen Classic Printempo 2:1**
StL-Nr. R
Duengung der Rasenflächen
mineralischer NPK-LangzeitDuenger,
Erzeugnis: Multigreen Classic Printempo 2:1
Duenger nach Herstellerangaben aufbringen,
Menge 25g/m2
Zeitpunkt der Ausfuehrung: Mitte April auf allen
Rasenflächen ohne Regenerationseinsaat
Abrechnung nach nachgewiesener aufgebrachten Menge.
Alternative NPK-LangzeitDuenger dürfen nur nach
ausdrücklicher Freigabe verwendet werden
Menge: 80,000 Kg
Zuordnung: 515

**06.33 Rasenflächen düngen Multigreen Magic Somero 1:1**
StL-Nr. R
Duengung der Rasenflächen
mineralischer NPK-LangzeitDuenger,
Erzeugnis: Multigreen Magic Somero 1:1
Duenger nach Herstellerangaben aufbringen,
Menge 25g/m2
Zeitpunkt der Ausfuehrung: Juni
Abrechnung nach nachgewiesener aufgebrachten Menge.
Alternative NPK-LangzeitDuenger dürfen nur nach
ausdrücklicher Freigabe verwendet werden
Menge: 80,000 Kg
Zuordnung: 515

**06.34 Rasenflächen düngen Multigreen Classic Autuno 1:2**
StL-Nr. R
Duengung der Rasenflächen
mineralischer NK-LangzeitDuenger,
Erzeugnis: Multigreen Classic Autuno 1:2
Duenger nach Herstellerangaben aufbringen,
Menge 25g/m2
Zeitpunkt der Ausfuehrung: September
Abrechnung nach nachgewiesener aufgebrachten Menge.
Alternative NK-LangzeitDuenger dürfen nur nach
ausdrücklicher Freigabe verwendet werden
Menge: 80,000 Kg
Zuordnung: 515

### Titel 07 Titel 7 : Ausstattung

**07.1 Zaunpfosten zwischengelagert, Rechteckrohr, 2,80m**
Zaunpfosten zwischengelagert einbauen
aus 'Stahlrechteckrohr 60/40/2 mm',
Passend zum Systemzaun
Kopf verschlossen,
Gesamtpfostenlänge in ca 2,80 m
Bohrungen 'systemabhängig'.
Oberflaechenbehandlung feuerverzinkt
gem. DIN EN ISO 1461
inkl. Fundament aus Beton C 12/15 und
Fundamentaushub
Bodenklasse 3 bis 5
Fundamentabmessung 40 x 60 cm
Verdrängter Boden laden und auf eine zugelassene
Deponie transportieren und fachgerecht entsorgen. Die
Gebühren der Entsorgung sind in den EP einzukalkulieren
und werden nicht gesondert vergütet.
AbfallschlüsselNummer:

17 05 04 (Boden und Steine)
Menge: 12,000 Stk
Zuordnung: 531

**07.2 Zaunpfosten zwischengelagert Ballfangzaun**
Leistung wie in den Vorpositionen in vollem Wortlaut
beschrieben, jedoch
Zaunpfosten
Gesamtpfostenlänge  ca 5,80 m
Menge: 1,000 Stk
Zuordnung: 531

**07.3 Zaunpfosten liefern und einbauen**
Zaunpfosten liefern und einbauen
Produkt wie vorhanden
aus 'Stahlrechteckrohr 60/40/2 mm',
Passend zum Systemzaun
Kopf verschlossen,
Gesamtpfostenlänge in ca 2,80 m
Bohrungen 'systemabhängig'.
Oberflaechenbehandlung feuerverzinkt
gem. DIN EN ISO 1461
inkl. Fundament aus Beton C 12/15 und
Fundamentaushub
Bodenklasse 3 bis 5
Fundamentabmessung 40 x 60 cm
Verdrängter Boden laden und auf eine zugelassene
Deponie transportieren und fachgerecht entsorgen. Die
Gebühren der Entsorgung sind in den EP einzukalkulieren
und werden nicht gesondert vergütet.
AbfallschlüsselNummer:

17 05 04 (Boden und Steine)
Menge: 2,000 Stk

**07.4 Zaun zwischengelagert, Drahtgitter**
Drahtgitterzaun',  herstellen
Höhe ohne Bodenabstand ca.2,00 m,
Bodenabstand ca. 5 cm,
Einzelfeldlänge 2,5 m,
Menge: 35,000 m
Zuordnung: 531

**07.5 Ballfangzaun zwischengelagert, Drahtgitter**
Leistung wie in den Vorpositionen in vollem Wortlaut
beschrieben, jedoch
Zaunhöhe: ca. 5,00 m
Menge: 1,000 Stk
Zuordnung: 531

**07.6 Zulage für Pass-Stück**
Leistung wie in den Vorpositionen in vollem Wortlaut
beschrieben, jedoch Zulage für Paßstück
für Zaunhöhe 2,00m
Menge: 2,000 St
Zuordnung: 531

**07.7 Zulage für Pass-Stück Ballfangzaun**
Leistung wie in den Vorpositionen in vollem Wortlaut
beschrieben, jedoch Zulage für Paßstück
für Zaunhöhe ca. 5,00m
Menge: 1,000 Stk
Zuordnung: 531

**07.8 Drehtor zweiflügig zwischengelagert**
Drehtor einflügig
lichte Durchgangsbreite 1,20 m,
Höhe ohne Bodenabstand ca. 1,60 m
Bodenabstand ca. 8 cm,
Torrahmen Stahlrechteckrohr 60x40x2 mm,
Feldfüllung wie Stahlgitterzaun
Torpfosten aus 'Stahlrechteckrohr 60x60x3 mm',
Oberflaechenbehandlung feuerverzinkt
gem. DIN EN ISO 1461
inkl. Fundament aus Beton C 12/15 und
Fundamentaushub
Bodenklasse 3 bis 5
Fundamentabmessung 40 x 80 cm
Verdrängter Boden laden und auf eine zugelassene
Deponie transportieren und fachgerecht entsorgen. Die
Gebühren der Entsorgung sind in den EP einzukalkulieren
und werden nicht gesondert vergütet.
Schließung mit Drückergarnitur,
mit Doppelschließzylinder
Torfeststeller bodenbündig
AbfallschlüsselNummer:

17 05 04 (Boden und Steine)
Menge: 1,000 Stk
Zuordnung: 531

**07.9 Einbau des beigestellten Handlaufes,**
Einbau des beigestellten Handlaufes,
aus Rundstahl
Durchmesser bis 60mm
Herstellen einer Kernbohrung Nenndurchmesser bis 65 mm
mit handelsüblicher Bohrkrone,
Bohrlochtiefe in der Tragschale ca 400 mm.
Entfernen des Bohrkerns und gegebenenfalls den Restkern
ausbohren.
Bohrloch gründlich reinigen, ausblasen oder aussaugen.
Herstellen der Verankerung durch Vergießen mit
Injektionsmörtel

Ungeeignete Stoffe gemäß Europäischer
Abfallverzeichnis-Verordnung aufnehmen, laden und auf
eine zugelassene Deponie transportieren und fachgerecht
entsorgen. Die Gebühren der Entsorgung sind in den EP
einzukalkulieren und werden nicht gesondert vergütet.

AbfallschlüsselNummer:
17 01 01 (Beton)

LED-Beleuchtung gem. Herstellerangaben  betriebsfertig
anschließen gem. VDE
Menge: 2,000 Stk

**07.10 Erdkabel verlegen**
Erdkabel liefern und verlegen
für Beleuchtung und Unterflursteckdosen
Bezeichnung bis NYY-I 5 x 10 mm2
in vorhandene Gräben verlegen
inkl. Warnband
sowie Herstellung von Kabelschlaufen
Sandabdeckung unter Bodenarbeiten enthalten
Menge: 490,000 m
Zuordnung: 546

**07.11 Giessharz-Verbindungsmuffen**
Giessharz-Verbindungsmuffen liefern und gem. VDE und
Herstellerangaben einbauen
Verbindungs- bzw. Abzweigmuffen
Mit konzentrischer Abschirmung,
Halogenfrei,
Giessharz-Verbindungsmuffe
Anwendung: Universell verwendbar zum Verbinden von
Kabeln und Leitungen mit Isolierungen aus PVC, PE, VPE
und EPR
Anwendungsgebiete: Erdreich,
Eigenschaften: hohe elektrische Isolationswerte,
absolute Längs- und Querwasserdichtigkeit,
grosse mechanische Festigkeit,
gute Bestaendigkeit gegen chemische Einfluesse,
Erdalkalien und UV-Strahlen,
Zweikomponenten-PUR-Harz
Prüfung: entsprechen DIN VDE 0278, Teil 1 und 3. inkl.
betriebsfertig anschließen an Erdleitungen gem. VDE
Menge: 5,000 Stk

**07.12 Unterflurverteiler liefern und einbauen**
Unterflurverteiler liefern und gem. Herstellerangaben
auf Dränbetonfundament einbauen
Abdeckung aus Edelstahltränenblech
Abmessung: 200x200mm
Ausführung:
Edelstahlkonstruktion, rostfrei
wartungsfrei nach E-Check - DGUVA3
während des Betriebes verschließ-, begeh- und befahrbar
bodenbündiger Einbau
Verriegelung mit versenktem, deckelebenen
Doppelbart-Schloss
inkl. Lieferung von 2 Stk. Schlüssel
Bestückung:
2m H07 Leitung
3x2,5qmm
1 Schukokupplung
16A/230V (IP 68)
betriebsfertig anschließen an Erdleitungen gem. VDE

Produktbeispiel:
PICCOLINO 200
Gifas Electric GmbH

oder gleichwertiger Art

Angebotene Sorte:

'...................................................'
(vom Bieter einzutragen)
Menge: 2,000 Stk

**07.13 Fundamente für Lichtsäule herstellen,**
Fundamente für Lichtsäule herstellen,
inkl. Bodenaushub und Betonfundament C 12/15
Abmessung Fundament 40 x 40
inkl. Leerohr zur Kabeleinführung
inkl. Einbau beigestelltem Erstück aus der
Lieferposition Pollerleuchten und Einführung der
kabelschlaufe
Bodenklasse 3 bis 5
inkl. Aushub für die Fundamente
Verdrängter Boden laden und auf eine zugelassene
Deponie transportieren und fachgerecht entsorgen. Die
Gebühren der Entsorgung sind in den EP einzukalkulieren
und werden nicht gesondert vergütet.
AbfallschlüsselNummer:

17 05 04 (Boden und Steine)
Menge: 24,000 Stk
Zuordnung: 552

**07.14 Pollerleuchten liefern und einbauen**
Pollerleuchte inkl. Leuchtmittel und Erdstück liefern
und in Fundamente der Vorposition nach
Herstellerangaben einbauen

Pollerleuchte bestehend aus:
Pollerleuchtenrohr ø 190 mm mit Erdstück. Erdstück mit
Befestigungsflansch ausfeuerverzinktem Stahl
Pollerleuchtenkopf mit abgeblendetem Licht.
Lichtaustritt 180°. Kegelreflektor und
Borosilikatglasabdeckung
Schutzklasse I Schutzart IP 65 Staubdicht und Schutz
gegen Strahlwasser
Schlagfestigkeit IK06 Schutz gegen mechanische Schläge
Modul-Anschlussleistung 24,3 W
Leuchten-Anschlussleistung 28,6 W
Pollerleuchtengesamthöhe 1,00m
Lichtfarbe: LED warmweis
Lichtstrom: 850 lm
Farbtemperatur: 3000 K

Farbe: DB 703 Eisenglimmer Anthrazit
Material: Aluminium
Durchverdrahtung
inkl. aller Anschlußteile

betriebsfertig anschließen gem. VDE

Produktbeispiel:
BEGA Systempollerleuchte

oder gleichwertiger Art

Angebotene Sorte:

'...................................................'
(vom Bieter einzutragen)
Menge: 24,000 St
Zuordnung: 552

**07.15 Indirekte LED Beleuchtung Sitzmauer**
Indirekte LED Beleuchtung der Sitzmauer
Leuchten beigestellt
gem. Herstellerangaben auf Belagsoberbau einbauen

und betriebsfertig anschließen gem. VDE
Menge: 18,000 m
Zuordnung: 552

**07.16 Abfallbehälter mit Ascher freistehend für Vorplatz**
Zylindrischer Abfallbehälter mit Ascher liefern und
aufstellen
Fassungsvermögen 61 L
Korpus mit Deckelplatte und Rahmenteilen aus
Stahl gem. DIN EN 10025,
zinkphosphatiert, kathodisch tauchlackiert (KTL) und
pulvergrundiert
DB 703 Eisenglimmer Anthrazit lackiert
Deckelplatte mit integriertem Zigaretteneinwurf
Fassungsvermögen Ascherbox 1 L
mit automatischer Entleerung bei Öffnen des Deckels.
10-Loch-Ascherplatine 180 x 60 mm mit Zigarettensymbol
aus schwarz beschichtetem Edelstahl.
Bei geschlossenem Korpus gegen Entnahme gesichert.
Inklusive leichtem Innenbehälter 60 L.
Selbstschließendes 8 mm Dreikant-Schnappschloss.
Abmessung: Durchmesser 40 cm Höhe 78 cm
gemäß Herstellerangaben mit
4 Stk. Edelstahlanker M 10 x 300 in
Fundament aus Beton C 12/ 15 fundamentieren .
inkl. Bodenaushub
Abmessung Fundament ca. 30 x 40
Bodenklasse 3 bis 5
inkl. Aushub für die Fundamente
Verdrängter Boden laden und auf eine zugelassene
Deponie transportieren und fachgerecht entsorgen. Die
Gebühren der Entsorgung sind in den EP einzukalkulieren
und werden nicht gesondert vergütet.
AbfallschlüsselNummer:

17 05 04 (Boden und Steine)

Produktbeispiel:
Abfallbehälter Luna der Runge GmbH

oder gleichwertiger Art

Angebotene Sorte:

'...................................................'
(vom Bieter einzutragen)
Menge: 2,000 St
Zuordnung: 552

**07.17 Abfallbehälter mit Ascher freistehend für Park**
Leistung wie in den Vorpositionen in vollem Wortlaut
beschrieben, jedoch zur Befestigung an
Quadratischer  Dekorsäule (60 / 60 mm mit 30º Schräge)
mit Schattenfuge
an  formschlüssig im Korpus integrierten Aufhängung
verschrauben
Fassungsvermögen Abfallbehälter: 40l
Dekorsäule nach Herstellerangaben in  Punktfundament
einbauen
inkl. Bodenaushub und Betonfundament C 12/15
Abmessung Fundament ca. 30 x 40
Bodenklasse 3 bis 5
inkl. Aushub für die Fundamente
Verdrängter Boden laden und auf eine zugelassene
Deponie transportieren und fachgerecht entsorgen. Die
Gebühren der Entsorgung sind in den EP einzukalkulieren
und werden nicht gesondert vergütet.
AbfallschlüsselNummer:

17 05 04 (Boden und Steine)
Menge: 3,000 Stk

**07.18 Abtrittrost mit Bodenwanne für Seiteneingang Küche**
Schuhabstreifer Bodenwanne aus Polymerbeton,
mit integrierter Stahlzarge verzinkt, mit Ablaufloch
für Rohrstutzen DN 100 und Mittelstütze,
liefern und nach Herstellerangaben einbauen.
inkl. Schuhabstreifermatte, Trägerprofil Aluminium,
Ausführung Rips, Farbe hellgrau
Baulänge: 100 cm
Baubreite: 50 cm
Bauhöhe: 8 cm
Menge: 2,000 m²
Zuordnung: 552

**07.19 Spielgeräte Pauschal**
StL-Nr. R
Spielgerät fachgerecht aufstellen.

Montage:
In einer Vegetationsfläche (Böschungsbereich) und
Sandfläche (Auslaufzone)
in herzustellende Betonfundamente C 20/25 nach
Herstellervorgabe.
Einschl. der erforderlichen Erdarbeiten und
Wiederherstellung der bereits erstellten Leistungen
Abfuhr:
Verdrängte Bodenmassen sammeln, laden und
ordnungsgemäß entsorgen einschl.
Entsorgungsgebühren.
Menge: 1,000 Psch
Zuordnung: 552

**07.20 Infotafel zwischengelagert bzw. beigestellt**
Infotafel
Tafel fachgerecht aufstellen.
in  Punktfundament nach Herstellerangaben einbauen
inkl. Bodenaushub und Betonfundament C 12/15
Abmessung Fundament ca. 30 x 40
Bodenklasse 3 bis 5
inkl. Aushub für die Fundamente
Verdrängter Boden laden und auf eine zugelassene
Deponie transportieren und fachgerecht entsorgen. Die
Gebühren der Entsorgung sind in den EP einzukalkulieren
und werden nicht gesondert vergütet.
AbfallschlüsselNummer:

17 05 04 (Boden und Steine)
Menge: 4,000 Stk
Zuordnung: 552

**07.21 Bank mit Rückenlehne**
Bank liefern und in Rasenfläche einbauen
Parkbank Dreisitzer, mit Rückenlehne
Gestell: Stahlrohr Ø30 mm feuerverzinkt.
Pulverbeschichtung: DB 703 Eisenglimmer Anthrazit
Sitzauflage und Ruckenlehne: Hartholzbohlen unbehandelt
Befestigung: zum Einbetonieren in Punktfundamente
Banklänge 1,77 m

2 Stk Fundamente
inkl. Bodenaushub und Betonfundament C 12/15
Abmessung Fundament ca. 30 x 40
Oberkante Fundament: 10 cm unter Ok Gelände
Bodenklasse 3 bis 5
inkl. Aushub für die Fundamente
Verdrängter Boden laden und auf eine zugelassene
Deponie transportieren und fachgerecht entsorgen. Die
Gebühren der Entsorgung sind in den EP einzukalkulieren
und werden nicht gesondert vergütet.
AbfallschlüsselNummer:

17 05 04 (Boden und Steine)

Produktbeispiel:
Parkbank Contour der Euroform W GmbH
Model 325

oder gleichwertiger Art

Angebotene Sorte:

'...................................................'
(vom Bieter einzutragen)
Menge: 4,000 Stk
Zuordnung: 552

**07.22 Fahrrad-Anlehnbügel**
Fahrrad-Anlehnbügel herstellen
Flachstahl wie Handläufe
Flachstahl 40 x 5 mm,
Gesamtbreite 500 mm
Befestigungsart zum Einbetonieren
Höhe über Flur 900 mm
Oberfläche feuerverzinkt
gem. DIN EN ISO 1461
Gesamthöhe 1250 mm
Empfohlene Einbautiefe 350 mm.
in herzustellende Punktfundamente einbauen
einschließlich der notwendigen Erdarbeiten
Abmessung Fundamente ca. 20 x 20 x 30 cm
aus Beton C12/15
Verdrängter Boden laden und auf eine zugelassene
Deponie transportieren und fachgerecht entsorgen. Die
Gebühren der Entsorgung sind in den EP einzukalkulieren
und werden nicht gesondert vergütet.
AbfallschlüsselNummer:

17 05 04 (Boden und Steine)
Menge: 12,000 Stk
Zuordnung: 551

**07.23 Verkehrsschilder StVo**
Verkehrsschilder nach StVO,
oder nach Angabe der BL.
Reflektierend, mit Güteschutz, Beschriftung und Symbol
nach Angabe des Architekten.
Rohrpfosten feuerverzinkt 3,50 m lang, mit
Rohrschellen, liefern und setzen.
in herzustellende Punktfundamente einbauen
einschließlich der notwendigen Erdarbeiten
Abmessung Fundamente ca. 30 x 30 x 40 cm
aus Beton C12/15
Verdrängter Boden laden und auf eine zugelassene
Deponie transportieren und fachgerecht entsorgen. Die
Gebühren der Entsorgung sind in den EP einzukalkulieren
und werden nicht gesondert vergütet.

Oberkante Fundament ca. 10 cm unter Ok Wegebelag.

AbfallschlüsselNummer:

17 05 04 (Boden und Steine)
Menge: 2,000 Stk
Zuordnung: 551

**07.24 Absperrpoller zwischengelagert**
Absperrpoller aus Stahl verzinkt
zwischengelagert einbauen
in herzustellende Punktfundamente einbauen
einschließlich der notwendigen Erdarbeiten
Abmessung Fundamente ca. 20 x 20 x 30 cm
aus Beton C12/15
Verdrängter Boden laden und auf eine zugelassene
Deponie transportieren und fachgerecht entsorgen. Die
Gebühren der Entsorgung sind in den EP einzukalkulieren
und werden nicht gesondert vergütet.

Oberkante Fundament ca. 10 cm unter Ok Wegebelag.
Einschl. der Wiederherstellung des Belages

AbfallschlüsselNummer:

17 05 04 (Boden und Steine)
Menge: 10,000 Stk
Zuordnung: 551

**07.25 Poller / Rammschutz aus Beton**
Fertigteil aus Beton für Poller / Rammschutz
liefern und einbauen
Ausführung: analog zu Betonfertigteil für Sitzmauer
Ansichtsflächen: Aufsicht und Seitenfläche
mit umlaufender Nut für reflektierenden Streifen
mit umlaufenden Nut für beigestellten LED Streifen
inkl. Leerohr zur Kabeleinführung
Material: Revulkan ® anthrazit,
DIN EN 13198:2003-09 / DIN 18500 im Freien
Oberflächenausbildung: handgestockt (strukturiert),
alle Sichtflächen bearbeitet
alle Kantenausbildung: leicht gerundet R = ca. 2 cm
Bewehrung: konstruktiv mit zusätzlichen verlängerten 4
Stk Bewährungseisen  zur Verankerung im Ortbeton des
Punktfundamentes
Abmessung Bewehrungseisen: D ca 10mm
Länge Überstand 40 cm

Maße Poller:
Durchmesser oben: 80 cm
Durchmesser Fuß: 32 cm
Höhe über Belag: 50 cm
Breite umlaufende Nut: 40 mm

Ausführung Reflexstreifen:
Beständige, mikroprismatische und fluoreszierende Folie
in DIN-Gelb für hohe Rückstrahlwerte und zusätzlich
hohe Tagessichtbarkeit, für RAL-Güteverkehrszeichen,
Wegweiser und Verkehrseinrichtungen nach DIN 67520
(RA3, C) und DIN 6171, Teil 1.

Beigestellte LED Streifen gem. Herstellerangaben in Nut
einbauen
und betriebsfertig anschließen gem. VDE

auf herzustellendem Punktfundament einbauen
einschließlich der notwendigen Erdarbeiten
Abmessung Fundamente ca. D 80 x 60 cm aus Beton C12/15
Verdrängter Boden laden und auf eine zugelassene
Deponie transportieren und fachgerecht entsorgen. Die
Gebühren der Entsorgung sind in den EP einzukalkulieren
und werden nicht gesondert vergütet.

Oberkante Fundament ca. 10 cm unter Ok Wegebelag.
Einschl. der Wiederherstellung des Belages

AbfallschlüsselNummer:

17 05 04 (Boden und Steine)

Ausführung gemäß Detailplan
Menge: 1,000 Stk

**07.26 Einhausung der Müllcontainer**
Einhausung der Müllcontainer
Abmessung: ca. 7,00 x 2,5 x 2,50 (LxBxH)
Konstruktion aus Stahl:
Stahlstützen: Quadratrohr: ca.80/80/4
Incl. 2 Schiebetore nach Detailzeichnung,
PlanNr.:16.03.104
Türrahmen aus Rechteckrohr ca. 80/40/3
vorgerichtet für Schließzylinder
Türdrückergarnitur
Führungsschine: 2 Stk je ca.3,50m
Höhe Führungsschine: OK Belag
Eindeckung aus Wellblech
ohne Entwässerungsrinne
Ausfachung der Seiten  und Schiebetore:
Stabgitterzaun Höhe  ca.1,6 m,
Einzelfeldlänge ca.2,5 m,
Maschenteilung 50 x 200 mm
Drahtstärke vertikal 6 mm
horizontal 8 mm
Bodenabstand ca. 5 cm

Alle Stahlteile feuerverzinkt und
Pulverbeschichtet: Farbe lichtgrau

MontageTragpfosten:
Auf Pflasterfläche in herzustellenden Betonfundamente.
Standpfosten der Unterkonstruktion fundamentiert in
Beton nach statischer Erfordernis.
Abmessung Köcherfundamente  ca. 80 x 80 x 80 cm
aus Beton C12/15
Anzahl der Köcherfundamente 7 Stück
Montage Führungsschinen:
Streifenfundament Abmessung ca. 20 x 30cm
Oberseite glatt
aus Beton C12/15
Einschl. der Wiederherstellung des Belages
einschließlich der notwendigen Erdarbeiten
Verdrängter Boden laden und auf eine zugelassene
Deponie transportieren und fachgerecht entsorgen. Die
Gebühren der Entsorgung sind in den EP einzukalkulieren
und werden nicht gesondert vergütet.

AbfallschlüsselNummer:

17 05 04 (Boden und Steine)

vor Ausführung ist ein Werkplan zur Freigabe vorzulegen
Dimensionierung der statisch relevanten Bauteile gemäß
statischem Nachweis.
Abmessungen der statisch relevanten Bauteile in der
Positionsbeschreibung dienen lediglich als
Kalkulationsgrundlage
Menge: 1,000 Psch
Zuordnung: 552

**07.27 Grundmauerschutz fachgerecht herstellen**
Grundmauerschutz fachgerecht nach Herstellerangabe auf
senkrechter Fläche verlegen.
Beschreibung:
Zweilagiges Schutz- und Dränagesystem nach DIN 18195
Abdichtungen und DIN 4095
Dränage, CE zertifiziert nach DIN EN 13252:2000.
Material Noppenbahn aus Polyethylen hoher Dichte mit
aufkaschiertem Geotextil.
Noppenhohe ca. 9 mm
Einbauhöhe iM. ca. 50 cm
Auf ausreichende Überlappung der Bahnen ist zu achten.
Der Grundmauerschutz ist gem. der gem. Richline
der Berufsverbände Fachverband der Stuckateure für
Ausbau und Fassade Baden-Württemberg und des Verbandes
GaLaBau Baden-Württemberg e.V.:
"Fassadensockelputz / Aussenanlage"
bis OK Tragschicht bzw Gelände auszuführen

Produktbeispiel: Grundmauerschutz:
DELTA®-EQ DRAIN
Hersteller: Dörken GmbH & Co. KG
58311 Herdecke

oder gleichwertiger Art

Angebotenes Produkt/ Herkunft:

'...................................................'
(vom Bieter einzutragen)
Menge: 20,000 m
Zuordnung: 593

**07.28 Grundmauerschutz im Bereich von Belägen**
Leistung wie in den Vorpositionen in vollem Wortlaut
beschrieben, jedoch
Grundmauerschutz im Bereich von Belägen im Anschluß an
den Grundmauerschutz der Vorposition
fachgerecht nach Herstellerangabe auf senkrechter
Fläche bis OK Beläge verlegen.
Beschreibung:
Pflasterfugenband
Material: PE - Schwerschaum
Rohdichte Foam (DIN EN ISO 845): 120 Kg/m³
Einbauhöhe  bis ca. 18 cm

Produktbeispiel: Grundmauerschutz:
Innoplex GmbH
Fasanenstr. 6
39590 Tangermünde
Tel.: 039322 / 91116
eMail: info@innoplex.de

oder gleichwertiger Art

Angebotenes Produkt/ Herkunft:

'...................................................'
(vom Bieter einzutragen)
Menge: 100,000 m
Zuordnung: 593

### Titel 08 Titel 8 : Stundenlohnarbeiten

*Hinweis*
Mit der Ausführung der im Leistungsverzeichnis
vorgesehenen Stundenlohnarbeiten ist erst nach
Anordnung des Auftraggebers zu beginnen. Der
Umfang der im Einzelfall zu erbringenden
Leistungen wird bei der Anordnung festgelegt.
Die Stundenlohnzettel sind täglich (wöchentlich)
einzureichen.

Die angegebenen Stundenverrechnungssätze
sind unter Beachtung der preisrechtlichen
Vorschriften zu ermitteln und gelten
unabhängig von der Anzahl der abzurechnenden
Stunden. Eventuell anfallende Reise- bzw.
Auslösekosten sind in die Stundenverrechnungssätze einzukalkulieren.
Die Maschinen- und Geräteverrechnungssätze
sind einschl. aller Betriebsstoffe und Nebenleistung zu kalkulieren.

**08.1 Facharbeiter**
Menge: 15,000 Std.
Zuordnung: 590

**08.2 Arbeiter**
Menge: 25,000 Std.
Zuordnung: 590

**08.3 LKW 8 to**
LKW 8 to, Allradkipper
Menge: 5,000 Std.
Zuordnung: 590

**08.4 LKW 3 Achser 14 T**
Menge: 5,000 Std.
Zuordnung: 590

**08.5 Bagger**
Bagger Hydr. 70 PS
Menge: 5,000 Std.
Zuordnung: 590

**08.6 Kompaktbagger**
Menge: 10,000 Std.
Zuordnung: 590

**08.7 Radlader**
Radlader, 70 PS
Menge: 5,000 Std.
Zuordnung: 590

**08.8 Kompressor**
Kompressor mit Aufbruchhammer
Menge: 2,500 Std.
Zuordnung: 590

**08.9 Motorsäge bzw. Flex**
Menge: 2,500 Std.
Zuordnung: 590

**08.10 Hubsteiger H= 10- 15 m**
Hubsteiger,
mit Bedienung,
selbstfahrend,
Arbeitshöhe über 10 bis 15 m.
Menge: 2,500 Std.
Zuordnung: 590

### Titel 09 Titel 9 Pflanzenlieferung

*Hinweis*
V O R B E M E R K U N G  zur Pflanzenlieferung
----------------------------------------------
Alle Pflanzen müssen den Qualitätsvorgaben der FLL
entsprechen.
Der Auftraggeber behält sich vor, die SolitärGehölze
aus heimischen Beständen in einer Baumschule im Umkreis
von max. 50 Km um seinen Wohnort auszusuchen.
Der Bieter hat mit der Abgabe des Angebotes
die Lieferbaumschule verbindlich anzugeben.

Alle ausgeschriebenen Hochstämme haben
mindestens den Anforderungen der FLL 2.3.4.1 an
Alleebäume zu entsprechen.
Die Verpflanzungen sind auf Anforderung durch
sachverständige und unabhängige Stellen nachzuweisen.
Der Termin der Pflanzenlieferung ist mindestens
8 Tage vorher mit der Bauleitung abzustimmen.

*Hinweis*
Bäume

**09.1 Tilia cordatat "Greenspire"**
Tilia cordatat "Greenspire"
H 4xv ew mDb  StU 20-25
Menge: 9,000 Stk
Zuordnung: 514

**09.2 Carpinus betulus mehrstämmig**
Carpinus betulus mehrstämmig
Sol 4xv ew mDb  Kronenbreite 150-200  Höhe 300-350
Menge: 2,000 Stk
Zuordnung: 514

**09.3 Sorbus intermedia**
Sorbus intermedia
H 4xv ew mDb  StU 20-25
Menge: 3,000 Stk
Zuordnung: 514

**09.4 Malus "Evereste"**
Malus "Evereste"
H 4xv ew mDb  StU 18-20
Menge: 3,000 Stk
Zuordnung: 514

**09.5 Prunus serrulata "Pink Perfection"**
Prunus serrulata "Pink Perfection"
H 3xv ew mDb  StU 18-20
Menge: 4,000 Stk
Zuordnung: 514

*Hinweis*
Heckenpflanze
3,5Stk/m

**09.6 Taxus baccata**
Taxus baccata
Eibe
He 3xv mB h 70-80
Menge: 120,000 Stk
Zuordnung: 514

*Hinweis*
flächige Pflanzung, Stauden und Gräser

**09.7 Bodendecker ROSE**
Rosa "Sommerabend"
Str 2xv oB A-Qualität
5Stk/m2
Menge: 1125,000 Stk
Zuordnung: 514

**09.8 POTENTILLA FRUTICOSA 'GOLDSTAR'**
POTENTILLA FRUTICOSA 'GOLDSTAR'
Fingerstrauch 'Goldstar'
Str 2xv Co br 30-40
5 Stk/m2
Menge: 615,000 Stk
Zuordnung: 514

USt %: 19,00
